# Dallage extérieur en pièces en grès porcelainé émaillé. Pose en couche mince

- Propriété du fichier: CYPE INGENIEROS, S.A.
- Format: FIEBDC-3/2002
- Devise: EUR
- Coûts indirects: 3.00 %
- Frais généraux: 13.00 %
- Bénéfice: 6.00 %
- TVA: 20.00 %

## F Aménagements et finitions

### FS Revêtements de sols

#### FSC Céramique

**FSC180** m² Dallage extérieur en pièces en grès porcelainé émaillé. Pose en couche mince.
Dallage extérieur en pièces en grès porcelainé émaillé, de 200x200x10 mm, gamme moyenne, capacité d'absorption en eau E<0,5%, groupe BIa, selon NF EN 14411, avec résistance au glissement supérieur à 45 selon DIN CEN/TS 12633. SUPPORT: en mortier de ciment. POSE: en couche mince et par collage simple avec du mortier-colle, C1 TE, selon NF EN 12004, avec résistance au glissement et temps ouvert allongé. JOINTOIEMENT: avec du mortier de joints cémenteux type L, couleur blanche, dans des joints de 2 mm d'épaisseur.
Inclut: Nettoyage et vérification de la surface support. Implantation des niveaux de finition. Implantation de la disposition des pièces et des joints de dilatation. Application de l'adhésif. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt09mcp100d | kg | Mortier-colle, C1 TE, selon NF EN 12004, avec résistance au glissement et temps ouvert allongé, couleur blanche, à base de ciment à haute résistance, granulats sélectionnés, additifs et résines synthétiques, pour la pose en couche mince de tut type de pièces céramiques en parements verticaux intérieurs et revêtements intérieurs et extérieurs. (matériau) | 4.000 | 0.51 | 2.04 |
| mt18bcp100df | m² | Pièces en grès porcelainé émaillé, de 200x200x10 mm, gamme moyenne, capacité d'absorption en eau E<0,5%, groupe BIa, selon NF EN 14411, avec résistance au glissement supérieur à 45 selon DIN CEN/TS 12633. (matériau) | 1.050 | 33.87 | 35.56 |
| mt18acc100b | U | Kit de croisillons en PVC pour garantir une épaisseur des joints entre les pièces entre 1 et 20 mm et cales en PVC pour nivellement des pièces, pour carrelage mural et au sol. (matériau) | 0.350 | 3.19 | 1.12 |
| mt09mcp020bE | kg | Mortier de joints cémenteux, type L, couleur blanche, pour joints de jusqu'à 3 mm, à base de ciment blanc à haute résistance et additifs spéciaux, pour jointoiement de pièces céramiques avec degré d'absorption moyen/élevé. (matériau) | 1.500 | 1.62 | 2.43 |
| mo023 | h | Compagnon professionnel III/CP2 carreleur en revêtements de sols. (main-d'œuvre) | 0.418 | 29.25 | 12.23 |
| mo061 | h | Ouvrier professionnel II/OP carreleur en revêtements de sols. (main-d'œuvre) | 0.209 | 26.02 | 5.44 |
| % | % | Frais de chantier des unités d'ouvrage | 2 % | 58.82 | 1.18 |
|  |  | Coûts directs |  |  | 60.00 |
