# Dallage extérieur en pièces en grès porcelainé technique, de grand format. Pose en couche mince

- Propriété du fichier: CYPE INGENIEROS, S.A.
- Format: FIEBDC-3/2002
- Devise: EUR
- Coûts indirects: 3.00 %
- Frais généraux: 13.00 %
- Bénéfice: 6.00 %
- TVA: 20.00 %

## F Aménagements et finitions

### FS Revêtements de sols

#### FSC Céramique

**FSC200** m² Dallage extérieur en pièces en grès porcelainé technique, de grand format. Pose en couche mince.
Dallage extérieur en pièces de grand format en grès porcelainé technique, de 1000x1000x12 mm, gamme moyenne, capacité d'absorption en eau E<0,1%, groupe BIa, selon NF EN 14411, avec résistance au glissement supérieur à 45 selon DIN CEN/TS 12633; charge de rupture >3000 N; résistance à la flexion >45 N/mm². SUPPORT: en mortier de ciment. POSE: en couche mince et via double encollage avec du mortier-colle amélioré, C2 TE S2, selon NF EN 12004, hautement déformable, avec résistance au glissement et temps ouvert allongé. JOINTOIEMENT: avec du mortier de joints cémenteux amélioré hydrofugeant, antimoisissure type CG 2, couleur blanche, dans des joints de 2 mm d'épaisseur.
Inclut: Nettoyage et vérification de la surface support. Implantation des niveaux de finition. Implantation de la disposition des pièces et des joints de dilatation. Application de l'adhésif. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt09mcp100j | kg | Mortier-colle amélioré, C2 TE S2, selon NF EN 12004, hautement déformable, avec résistance au glissement et temps ouvert allongé, couleur blanche, à un seul composant à base de ciment à haute résistance, granulats sélectionnés, additifs et résines synthétiques, pour la pose en couche mince de tut type de pièces céramiques en parements verticaux extérieurs et revêtements extérieurs. (matériau) | 8.000 | 1.28 | 10.24 |
| mt18bcp110hlb | m² | Pièces de grand format en grès porcelainé technique, de 1000x1000x12 mm, gamme moyenne, capacité d'absorption en eau E<0,1%, groupe BIa, selon NF EN 14411, avec résistance au glissement supérieur à 45 selon DIN CEN/TS 12633; charge de rupture >3000 N; résistance à la flexion >45 N/mm². (matériau) | 1.050 | 188.70 | 198.14 |
| mt18acc100a | U | Kit de croisillons en PVC pour garantir une épaisseur des joints entre les pièces entre 1 et 20 mm, pour carrelage mural et au sol. (matériau) | 0.066 | 2.40 | 0.16 |
| mt09mcp020hE | kg | Mortier de joints cémenteux amélioré hydrofugeant, antimoisissure, type CG2, selon NF EN 13888, couleur blanche, pour joints de 2 à 15 mm, à base de ciment à haute résistance, granulats sélectionnés, additifs spéciaux et pigments, avec effet antimoisissure, hydrofugeant, spécial pour le jointoiement de pièces céramiques de basse porosité dans les zones de prolifération de micro-organismes. (matériau) | 0.080 | 1.65 | 0.13 |
| mo023 | h | Compagnon professionnel III/CP2 carreleur en revêtements de sols. (main-d'œuvre) | 0.426 | 29.25 | 12.46 |
| mo061 | h | Ouvrier professionnel II/OP carreleur en revêtements de sols. (main-d'œuvre) | 0.213 | 26.02 | 5.54 |
| % | % | Frais de chantier des unités d'ouvrage | 2 % | 226.67 | 4.53 |
|  |  | Coûts directs |  |  | 231.20 |
