# Revêtement de sol intérieur en pièces de grès rustique. Pose en couche épaisse

- Propriété du fichier: CYPE INGENIEROS, S.A.
- Format: FIEBDC-3/2002
- Devise: EUR
- Coûts indirects: 3.00 %
- Frais généraux: 13.00 %
- Bénéfice: 6.00 %
- TVA: 20.00 %

## F Aménagements et finitions

### FS Revêtements de sols

#### FSC Céramique

**FSC270** m² Revêtement de sol intérieur en pièces de grès rustique. Pose en couche épaisse.
Revêtement de sol intérieur en pièces en grès rustique, de 200x200x12 mm, haute gamme, capacité d'absorption en eau 3%<=E<6%, groupe AII, selon NF EN 14411, avec résistance au glissement entre 35 et 45 selon DIN CEN/TS 12633. SUPPORT: en mortier de ciment. POSE: en couche épaisse avec du mortier de ciment. JOINTOIEMENT: avec du mortier de joints de résines réactives type RG, couleur blanche, dans des joints de 2 mm d'épaisseur.
Inclut: Nettoyage et vérification de la surface support. Implantation des niveaux de finition. Implantation de la disposition des pièces et des joints de dilatation. Application de l'adhésif. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt09mor010c | m³ | Mortier de ciment CEM II/B-P 32,5 N type M-5, confectionné sur site avec 250 kg/m³ de ciment et une proportion en volume 1/6. (matériau) | 0.030 | 115.30 | 3.46 |
| mt18bdr100fo | m² | Pièces en grès rustique, de 200x200x12 mm, haute gamme, capacité d'absorption en eau 3%<=E<6%, groupe AII, selon NF EN 14411, avec résistance au glissement entre 35 et 45 selon DIN CEN/TS 12633. (matériau) | 1.050 | 22.87 | 24.01 |
| mt18acc100a | U | Kit de croisillons en PVC pour garantir une épaisseur des joints entre les pièces entre 1 et 20 mm, pour carrelage mural et au sol. (matériau) | 0.350 | 2.40 | 0.84 |
| mt09mcp020pE | kg | Mortier de joints de résines réactives, type RG, selon NF EN 13888, couleur blanche, pour joints de 1 à 15 mm, à deux composants à base de résine époxydique, charges inertes, additifs et catalyseurs organiques, avec résistance aux acides, avec effet bactériostatique, antimoisissure, spécial pour le jointoiement de tout type de pièces céramiques et pierres naturelles dans les zones chimiquement agressives ou en contact avec les aliments. (matériau) | 0.370 | 15.88 | 5.88 |
| mo023 | h | Compagnon professionnel III/CP2 carreleur en revêtements de sols. (main-d'œuvre) | 0.418 | 29.25 | 12.23 |
| mo061 | h | Ouvrier professionnel II/OP carreleur en revêtements de sols. (main-d'œuvre) | 0.209 | 26.02 | 5.44 |
| % | % | Frais de chantier des unités d'ouvrage | 2 % | 51.86 | 1.04 |
|  |  | Coûts directs |  |  | 52.90 |
