# Plinthe en pierre naturelle

- Propriété du fichier: CYPE INGENIEROS, S.A.
- Format: FIEBDC-3/2002
- Devise: EUR
- Coûts indirects: 3.00 %
- Frais généraux: 13.00 %
- Bénéfice: 6.00 %
- TVA: 20.00 %

## F Aménagements et finitions

### FS Revêtements de sols

#### FSI Pierre naturelle

**FSI030** m Plinthe en pierre naturelle.
Plinthe de marbre Ambre, pour intérieur, de 7x1 cm, poli; pose avec du mortier-colle amélioré, C2 TE, avec glissement réduit et temps ouvert allongé. Comprend jointoiement avec du mortier de joints cémenteux, CG1, pour joints minces (entre 1,5 et 3 mm), avec la même tonalité des pièces.
Inclut: Implantation des pièces. Découpe des pièces et réalisation des assemblages des coins intérieurs et des extérieurs. Mise en place de la plinthe. Jointoiement. Nettoyage de la plinthe.
Critère pour le métré: Longueur mesurée selon documentation graphique du Projet, sans inclure les largeurs de passage. Le métré par casses et découpes n'a pas été augmenté, puisque 5% de pièces de plus ont été considérées dans la décomposition.
Critère pour le mémoire: On mesurera la longueur réellement exécutée selon les spécifications du Projet.

| Code | U | Désignation | Quantité | Prix | Montant |
|---|---|---|---|---|---|
| mt18rmn010ca | m | Plinthe en marbre, provenant d'Espagne, Ambre, 7x1 cm, face et bords polis, densité 2690 kg/m³, selon NF EN 1936, résistance à la compression 175 MPa, selon NF EN 1926, résistance à la flexion 20 MPa, selon NF EN 12372, absorption d'eau par capillarité inférieure à 5 kg/m² min½, selon NF EN 1925, coefficient d'absorption d'eau <= 0,1%, selon NF EN 13755, Euroclasse A1 de réaction au feu, selon Comisión 96/603/EC; selon NF EN 12058. (matériau) | 1.050 | 1.94 | 2.04 |
| mt09mcr210 | kg | Mortier-colle amélioré, C2 TE, avec résistance au glissement et temps ouvert allongé, composé de ciment, granulats sélectionnés, additifs spéciaux et résines, pour la pose en couche mince de revêtements en pierre naturelle. (matériau) | 0.560 | 1.15 | 0.64 |
| mt09mcr060c | kg | Mortier de joints cémenteux, CG1, pour joint minimum entre 1,5 et 3 mm, selon NF EN 13888. (matériau) | 0.080 | 0.70 | 0.06 |
| op00sie030 |  | Scie à disque de diamant, pour table de travail, à coupe humide. | 1.000 | 0.00 | 0.00 |
| mo023 | h | Compagnon professionnel III/CP2 carreleur en revêtements de sols. (main-d'œuvre) | 0.240 | 29.25 | 7.02 |
| % | % | Frais de chantier des unités d'ouvrage | 2 % | 9.76 | 0.20 |
|  |  | Coûts directs |  |  | 9.96 |
