# Dallage en béton pour sol industriel ou décoratif

- Propriété du fichier: CYPE INGENIEROS, S.A.
- Format: FIEBDC-3/2002
- Devise: EUR
- Coûts indirects: 3.00 %
- Frais généraux: 13.00 %
- Bénéfice: 6.00 %
- TVA: 20.00 %

## F Aménagements et finitions

### FS Revêtements de sols

#### FSM Béton et mortier

**FSM010** m² Dallage en béton pour sol industriel ou décoratif.
Dallage en béton avec ajout de fibres de 20 cm d'épaisseur, pour sol industriel ou décoratif, réalisé avec béton C16/20 (X0(F); D10; S3; Cl 1,0) prêt à l'emploi et coulage depuis le camion avec un contenu de fibres sans fonction structurale, fibres de verre résistant aux alcalins (AR) de 2 kg/m³, extension et vibrage manuel via règle vibrante, avec finition superficielle par lisseuse mécanique.
Critère d'évaluation économique: Le prix ne comprend ni la base du dallage ni l'exécution et le scellement des joints.
Inclut: Préparation de la surface d'appui du béton. Implantation des joints de construction et de dilatation. Application des niveaux à l'aide de guides en béton ou de règles. Arrosage de la surface de base. Mélange dans le camion malaxeur. Coulage, extension et vibrage du béton. Connexion des éléments extérieurs. Séchage du béton. Finition à la lisseuse mécanique sur la surface.
Critère pour le métré: Surface mesurée selon documentation graphique du Projet.
Critère pour le mémoire: On mesurera la surface réellement exécutée selon les spécifications du Projet, en déduisant la surface occupée par les poteaux situés dans le périmètre.

| Code | U | Désignation | Quantité | Prix | Montant |
|---|---|---|---|---|---|
| mt10hmf030h | m³ | Béton massif C16/20 (X0(F); D10; S3; Cl 1,0), prêt à l'emploi, selon NF EN 206. (matériau) | 0.210 | 112.49 | 23.62 |
| mt08fic020b | kg | Fibres de verre résistant aux alcalins (AR), avec un contenu minimum de zirconium de 17,1%, de 13 mm de longueur et 13,5 microns de diamètre, avec 100 filaments par brin liés entre eux par un adhésif, limite élastique 74000 N/mm², résistance à la traction 1620 MPa, pour prévenir les fissures par retrait dans les éléments en béton, selon NF EN 15422. (matériau) | 0.400 | 8.73 | 3.49 |
| mq06vib020 | h | Règle vibrante de 3 m. (matériel) | 0.088 | 5.23 | 0.46 |
| mq06fra010 | h | Lisseuse mécanique à béton. (matériel) | 0.550 | 5.68 | 3.12 |
| au00auh020 |  | Rigole pour le coulage du béton. | 1.000 | 0.00 | 0.00 |
| mo020 | h | Compagnon professionnel III/CP2 construction. (main-d'œuvre) | 0.142 | 29.25 | 4.15 |
| mo113 | h | Ouvrier d'exécution I/OE1 construction. (main-d'œuvre) | 0.142 | 24.51 | 3.48 |
| mo077 | h | Ouvrier professionnel II/OP construction. (main-d'œuvre) | 0.071 | 26.02 | 1.85 |
| % | % | Frais de chantier des unités d'ouvrage | 2 % | 40.17 | 0.80 |
|  |  | Coûts directs |  |  | 40.97 |
