# Tapis d'entrée au bâtiment, avec profilés en aluminium

- Propriété du fichier: CYPE INGENIEROS, S.A.
- Format: FIEBDC-3/2002
- Devise: EUR
- Coûts indirects: 3.00 %
- Frais généraux: 13.00 %
- Bénéfice: 6.00 %
- TVA: 20.00 %

## F Aménagements et finitions

### FS Revêtements de sols

#### FSS Paillassons

**FSS010** m² Tapis d'entrée au bâtiment, avec profilés en aluminium.
Tapis d'entrée au bâtiment avec niveau de transit moyen, avec capacité de rétention de particules épaisses de saleté existant dans les chaussures, constitué de profilés en aluminium anodisé, finition naturelle, de 17 mm de hauteur, 28 mm de largeur et 5 mm de distance entre les profilés, avec insertions en caoutchouc. POSE: sur décaissement dans revêtement de sol.
Inclut: Nettoyage de la surface support. Implantation. Mise en place.
Critère pour le métré: Surface mesurée selon documentation graphique du Projet.
Critère pour le mémoire: On mesurera la surface réellement exécutée selon les spécifications du Projet.

| Code | U | Désignation | Quantité | Prix | Montant |
|---|---|---|---|---|---|
| mt18fel110ba | m² | Tapis d'entrée au bâtiment avec niveau de transit moyen, avec capacité de rétention de particules épaisses de saleté existant dans les chaussures, constitué de profilés en aluminium anodisé, finition naturelle, de 17 mm de hauteur, 28 mm de largeur et 5 mm de distance entre les profilés, avec insertions en caoutchouc, à installer dans un décaissement de sol. (matériau) | 1.000 | 519.00 | 519.00 |
| mo027 | h | Compagnon professionnel III/CP2 poseur de moquettes et de revêtements textiles. (main-d'œuvre) | 0.080 | 29.25 | 2.34 |
| mo065 | h | Ouvrier professionnel II/OP poseur de moquettes et de revêtements textiles. (main-d'œuvre) | 0.080 | 26.02 | 2.08 |
| % | % | Frais de chantier des unités d'ouvrage | 2 % | 523.42 | 10.47 |
|  |  | Coûts directs |  |  | 533.89 |
