# Fermette, en bois scié

- Propriété du fichier: CYPE INGENIEROS, S.A.
- Format: FIEBDC-3/2002
- Devise: EUR
- Coûts indirects: 3.00 %
- Frais généraux: 13.00 %
- Bénéfice: 6.00 %
- TVA: 20.00 %

## G Structure et gros oeuvre

### GC Charpentes et couvertures autoportantes

#### GCB Charpentes bois

**GCB020** m³ Fermette, en bois scié.
Éléments de 5x15 cm de section, en bois de sapin rouge (Picea abies) avec classe de résistance C30, selon NF EN 338 et NF EN 1912, classe d'emploi 2, selon NF EN 335, pour une protection face aux agents biotiques qui correspondent à la classe de pénétration NP2 (3 mm dans les faces latérales de l'aubier), selon NF EN 351-1.
Inclut: Implantation et marquage des axes d'appui en tête d'un mur ou d'un poteau. Préparation de la surface d'appui. Implantation et découpe des planches. Montage de la ferme. Mise en place et fixation provisoire de la ferme. Aplomb et nivellement. Connexion de la ferme et de sa base d'appui.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mee500agaa | m³ | Sapin rouge (Picea abies) pour fermette, avec classe de résistance C30, selon NF EN 338 et NF EN 1912, classe d'emploi 2 selon NF EN 335, pour une protection face aux agents biotiques qui correspondent à la classe de pénétration NP2 (3 mm dans les faces latérales de l'aubier), selon NF EN 351-1. Selon NF B 50-105-3. (matériau) | 1.000 | 300.00 | 300.00 |
| mq07gte010b | h | Grue autopropulsée à bras télescopique avec une capacité d'élévation de 20 t et 20 m de hauteur maximale de travail. (matériel) | 5.700 | 63.84 | 363.89 |
| op00cla010 |  | Cloueuse pneumatique. | 1.000 | 0.00 | 0.00 |
| op00cep010 |  | Varlope. | 1.000 | 0.00 | 0.00 |
| mo048 | h | Compagnon professionnel III/CP2 charpentier bois. (main-d'œuvre) | 0.364 | 30.72 | 11.18 |
| mo095 | h | Ouvrier professionnel II/OP charpentier bois. (main-d'œuvre) | 0.496 | 27.32 | 13.55 |
| % | % | Frais de chantier des unités d'ouvrage | 2 % | 688.62 | 13.77 |
|  |  | Coûts directs |  |  | 702.39 |
