# Plancher grillagé électrosoudé

- Propriété du fichier: CYPE INGENIEROS, S.A.
- Format: FIEBDC-3/2002
- Devise: EUR
- Coûts indirects: 3.00 %
- Frais généraux: 13.00 %
- Bénéfice: 6.00 %
- TVA: 20.00 %

## G Structure et gros oeuvre

### GE Passerelles et escaliers

#### GEA Acier

**GEA020** m² Plancher grillagé électrosoudé.
Plancher de grille électrosoudée antidérapante avec crantage type ondulé et profilés de protection, de 34x38 mm de vide de maille, finition galvanisé à chaud, réalisée avec platines porteuses avec crantage type ondulé en acier laminé NF EN 10025 S235JR, de profilé plat laminé à chaud, de 25x2 mm, espacées de 34 mm, distanceurs de tige carrée pliée, en acier avec un faible contenu de carbone NF EN ISO 16120-2 C4D, de 4 mm de côté, espacés de 38 mm, profilés de protection en acier laminé NF EN 10025 S235JR, destinés à protéger contre la chute d'objets, avec écartement maximal de 8 mm, et cadre en acier laminé NF EN 10025 S235JR, de profilé oméga laminé à chaud, de 25x2 mm, maintenu avec des pièces de fixation, pour palier d'escalier.
Critère d'évaluation économique: Le prix comprend les coupes, les pièces spéciales et les pièces de fixation.
Inclut: Implantation. Préparation de la surface d'appui. Mise en place et fixation provisoire de la grille électrosoudée. Aplomb et nivellement. Exécution des assemblages. Nettoyage final.
Critère pour le métré: Surface mesurée selon documentation graphique du Projet.
Critère pour le mémoire: On mesurera la surface réellement exécutée selon les spécifications du Projet.

| Code | U | Désignation | Quantité | Prix | Montant |
|---|---|---|---|---|---|
| mt07rel015a | m² | Grille électrosoudée antidérapante avec crantage type ondulé et profilés de protection, de 34x38 mm de vide de maille, finition galvanisé à chaud, réalisée avec platines porteuses avec crantage type ondulé en acier laminé NF EN 10025 S235JR, de profilé plat laminé à chaud, de 25x2 mm, espacées de 34 mm, distanceurs de tige carrée pliée, en acier avec un faible contenu de carbone NF EN ISO 16120-2 C4D, de 4 mm de côté, espacés de 38 mm, profilés de protection en acier laminé NF EN 10025 S235JR, destinés à protéger contre la chute d'objets, avec écartement maximal de 8 mm, et cadre en acier laminé NF EN 10025 S235JR, de profilé oméga laminé à chaud, de 25x2 mm, y compris les pièces de fixation. (matériau) | 1.000 | 57.02 | 57.02 |
| op00lla010 |  | Clé à choc. | 1.000 | 0.00 | 0.00 |
| op00cor020 |  | Coupeuse manuelle de métal, à disque. | 1.000 | 0.00 | 0.00 |
| mo047 | h | Compagnon professionnel III/CP2 charpentier métal. (main-d'œuvre) | 0.290 | 30.72 | 8.91 |
| mo094 | h | Ouvrier professionnel II/OP charpentier métal. (main-d'œuvre) | 0.290 | 27.32 | 7.92 |
| % | % | Frais de chantier des unités d'ouvrage | 2 % | 73.85 | 1.48 |
|  |  | Coûts directs |  |  | 75.33 |
