# Paillasse d'escalier

- Propriété du fichier: CYPE INGENIEROS, S.A.
- Format: FIEBDC-3/2002
- Devise: EUR
- Coûts indirects: 3.00 %
- Frais généraux: 13.00 %
- Bénéfice: 6.00 %
- TVA: 20.00 %

## G Structure et gros oeuvre

### GE Passerelles et escaliers

#### GEB Béton coulé en place

**GEB010** m² Paillasse d'escalier.
Paillasse d'escalier en béton armé de 15 cm d'épaisseur, réalisée avec béton C25/30 (XC1(F); D10; S2; Cl 0,4) prêt à l'emploi, et coulage à la benne, et acier Fe E 500, avec une quantité approximative de 18 kg/m². Comprend le fil de fer à lier et les séparateurs.
Critère d'évaluation économique: Le prix comprend le ferraillage de l'armature (coupe, façonnage et assemblage des éléments) en atelier et la pose en coffrage sur site.
Inclut: Implantation et marquage des niveaux des étages et des paliers. Mise en place des armatures avec des séparateurs homologués. Coulage et compactage du béton. Séchage du béton.
Critère pour le métré: Surface mesurée à partir de son intérieur en grandeur nature, selon documentation graphique du Projet.
Critère pour le mémoire: On mesurera, par l'intérieur, la surface réellement exécutée selon les spécifications du Projet.

| Code | U | Désignation | Quantité | Prix | Montant |
|---|---|---|---|---|---|
| mt07aco020e | U | Séparateur homologué pour paillasses d'escaliers. (matériau) | 3.000 | 0.09 | 0.27 |
| mt07aco050a | kg | Ferraille élaborée en atelier industriel avec barres en acier haute adhérence, Fe E 500, de divers diamètres. (matériau) | 18.000 | 2.62 | 47.16 |
| mt08var050 | kg | Fil de fer galvanisé pour attacher, de 1,30 mm de diamètre. (matériau) | 0.270 | 1.50 | 0.41 |
| mt10haf030fOEa | m³ | Béton C25/30 (XC1(F); D10; S2; Cl 0,4), prêt à l'emploi, selon NF EN 206. (matériau) | 0.158 | 140.07 | 22.13 |
| op00ciz020 |  | Cisaille pour barres à haute adhérence en acier. | 1.000 | 0.00 | 0.00 |
| op00ata010 |  | Pince à ligaturer. | 1.000 | 0.00 | 0.00 |
| op00sie020 |  | Scie circulaire à disque fixe, pour table de travail. | 1.000 | 0.00 | 0.00 |
| au00auh010 |  | Benne à béton. | 1.000 | 0.00 | 0.00 |
| au00auh040 |  | Vibreur de béton, électrique. | 1.000 | 0.00 | 0.00 |
| mo043 | h | Compagnon professionnel III/CP2 ferrailleur. (main-d'œuvre) | 0.270 | 30.72 | 8.29 |
| mo090 | h | Ouvrier professionnel II/OP ferrailleur. (main-d'œuvre) | 0.270 | 27.32 | 7.38 |
| mo045 | h | Compagnon professionnel III/CP2 bétonneur. (main-d'œuvre) | 0.037 | 30.72 | 1.14 |
| mo092 | h | Ouvrier professionnel II/OP bétonneur. (main-d'œuvre) | 0.148 | 27.32 | 4.04 |
| % | % | Frais de chantier des unités d'ouvrage | 2 % | 90.82 | 1.82 |
|  |  | Coûts directs |  |  | 92.64 |
