# Escalier en béton visible

- Propriété du fichier: CYPE INGENIEROS, S.A.
- Format: FIEBDC-3/2002
- Devise: EUR
- Coûts indirects: 3.00 %
- Frais généraux: 13.00 %
- Bénéfice: 6.00 %
- TVA: 20.00 %

## G Structure et gros oeuvre

### GE Passerelles et escaliers

#### GEB Béton coulé en place

**GEB030** m² Escalier en béton visible.
Escalier en béton visible, avec paillasse d'escalier et marches en béton armé, réalisé avec 15 cm d'épaisseur de béton C35/45 (XC3(F); D10; S2; Cl 0,2) prêt à l'emploi, et coulage à la benne, et acier Fe E 400, avec une quantité approximative de 18 kg/m², le béton du fond et des côtés de la paillasse restant visible; Montage et démontage d'un système de coffrage, avec finition visible à texture lisse sur ses faces inférieure et latérales, en étage de jusqu'à 3 m de hauteur libre, constitué de: surface coffrante en planches en bois de pin, amortissables en 10 utilisations, recouvertes d'un panneau aggloméré hydrofuge, à usage unique avec une de ses faces plastifiée, structure support horizontale de planches en bois de pin, amortissables en 10 utilisations et structure support verticale d'étais métalliques, amortissables en 150 utilisations. Comprend le fil de fer à lier, les séparateurs, liquide décoffrant, pour éviter l'adhérence du béton au coffrage et agent filmogène, pour le séchage des bétons et des mortiers.
Critère d'évaluation économique: Le prix comprend le ferraillage de l'armature (coupe, façonnage et assemblage des éléments) en atelier et la pose en coffrage sur site.
Inclut: Implantation et marquage des niveaux des étages et des paliers. Montage du système de coffrage. Mise en place des armatures avec des séparateurs homologués. Coulage et compactage du béton. Séchage du béton. Démontage du système de coffrage.
Critère pour le métré: Surface mesurée à partir de son intérieur en grandeur nature, selon documentation graphique du Projet.
Critère pour le mémoire: On mesurera, par l'intérieur, la surface réellement exécutée selon les spécifications du Projet.

| Code | U | Désignation | Quantité | Prix | Montant |
|---|---|---|---|---|---|
| mt50spa052b | m | Grosse planche en bois de pin, de 20x7,2 cm. (matériau) | 0.750 | 6.32 | 4.74 |
| mt08eft015a | m² | Panneau aggloméré hydrofuge, avec une de ses faces plastifiée, de 10 mm d'épaisseur. (matériau) | 1.150 | 11.10 | 12.77 |
| mt08eve020 | m² | Système de coffrage pour réalisation de marches sur des paillasses d'escaliers en béton armé, avec étais et panneaux en bois. (matériau) | 0.200 | 17.40 | 3.48 |
| mt50spa081a | U | Étai métallique télescopique, allant jusqu'à 3 m de hauteur. (matériau) | 0.013 | 19.25 | 0.25 |
| mt08cim030b | m³ | Bois de pin. (matériau) | 0.003 | 355.50 | 1.07 |
| mt08var060 | kg | Pointes d'acier de 20x100 mm. (matériau) | 0.040 | 8.75 | 0.35 |
| mt08dba010b | l | Agent démoulant biodégradable en phase aqueuse, pour bétons avec finition visible. (matériau) | 0.013 | 4.59 | 0.06 |
| mt07aco020e | U | Séparateur homologué pour paillasses d'escaliers. (matériau) | 3.000 | 0.09 | 0.27 |
| mt07aco050b | kg | Ferraille élaborée en atelier industriel avec barres en acier haute adhérence, Fe E 400, de divers diamètres. (matériau) | 18.000 | 2.58 | 46.44 |
| mt08var050 | kg | Fil de fer galvanisé pour attacher, de 1,30 mm de diamètre. (matériau) | 0.270 | 1.50 | 0.41 |
| mt10haf030hOGa | m³ | Béton C35/45 (XC3(F); D10; S2; Cl 0,2), prêt à l'emploi, selon NF EN 206. (matériau) | 0.373 | 154.24 | 57.53 |
| mt08cur010a | l | Agent filmogène, pour le séchage des bétons et des mortiers, avec finition visible. (matériau) | 0.173 | 3.23 | 0.56 |
| op00ciz020 |  | Cisaille pour barres à haute adhérence en acier. | 1.000 | 0.00 | 0.00 |
| op00ata010 |  | Pince à ligaturer. | 1.000 | 0.00 | 0.00 |
| op00sie020 |  | Scie circulaire à disque fixe, pour table de travail. | 1.000 | 0.00 | 0.00 |
| au00auh010 |  | Benne à béton. | 1.000 | 0.00 | 0.00 |
| au00auh040 |  | Vibreur de béton, électrique. | 1.000 | 0.00 | 0.00 |
| mo044 | h | Compagnon professionnel III/CP2 coffreur. (main-d'œuvre) | 1.076 | 30.72 | 33.05 |
| mo091 | h | Ouvrier professionnel II/OP coffreur. (main-d'œuvre) | 1.020 | 27.32 | 27.87 |
| mo043 | h | Compagnon professionnel III/CP2 ferrailleur. (main-d'œuvre) | 0.270 | 30.72 | 8.29 |
| mo090 | h | Ouvrier professionnel II/OP ferrailleur. (main-d'œuvre) | 0.270 | 27.32 | 7.38 |
| mo045 | h | Compagnon professionnel III/CP2 bétonneur. (main-d'œuvre) | 0.056 | 30.72 | 1.72 |
| mo092 | h | Ouvrier professionnel II/OP bétonneur. (main-d'œuvre) | 0.227 | 27.32 | 6.20 |
| % | % | Frais de chantier des unités d'ouvrage | 2 % | 212.44 | 4.25 |
|  |  | Coûts directs |  |  | 216.69 |
