# Pieu foré à la boue sans tubage avec des boues thixotropiques

- Propriété du fichier: CYPE INGENIEROS, S.A.
- Format: FIEBDC-3/2002
- Devise: EUR
- Coûts indirects: 3.00 %
- Frais généraux: 13.00 %
- Bénéfice: 6.00 %
- TVA: 20.00 %

## G Structure et gros oeuvre

### GF Fondations

#### GFC Pieux coulés en place

**GFC070** m Pieu foré à la boue sans tubage avec des boues thixotropiques.
Pieu de fondation en béton armé de 45 cm de diamètre, pour un groupe de pieux, allant jusqu'à 15 m de profondeur. Exécuté par extraction des terres, dans terrain de moins de 25 kg/cm² de résistance, via un système mécanique (forage par benne), sans tubage, avec des boues thixotropiques (bentonite) pour la contention des parois, puis bétonnage en continu submergé du pieu. Réalisé avec béton C30/37 (XC1(F)+ XA2(F); D10; S4; Cl 0,4) prêt à l'emploi, et coulage depuis le camion à l'aide d'un tube plongeur, et acier Fe E 500, avec une quantité approximative de 6,9 kg/m. Comprend le fil de fer à lier et les séparateurs.
Critère d'évaluation économique: Le prix comprend le transport, l'installation, le montage et le démontage de l'équipement mécanique, le ferraillage de l'armature (coupe, façonnage et assemblage des éléments) en atelier et la pose en coffrage sur site.
Inclut: Implantation et tracé des axes des groupes de pieux. Foration du terrain avec utilisation de boues thixotropiques pour la retenue des parois. Mise en place de l'armature. Mise en oeuvre du béton. Extraction des boues simultanément au coulage du béton. Nettoyage et retrait des matériaux excédants.
Critère pour le métré: Longueur mesurée selon documentation graphique du Projet, augmentée d'un mètre par la formation du bulbe.
Critère pour le mémoire: On mesurera la longueur, prise sur le terrain avant le bétonnage, du pieu réellement exécuté selon les spécifications du Projet, depuis la pointe jusqu'à la face inférieure de la semelle sur pieux, sans inclure l'excès de béton consommé sur le volume théorique correspondant au diamètre nominal du pieu.

| Code | U | Désignation | Quantité | Prix | Montant |
|---|---|---|---|---|---|
| mt07aco020k | U | Séparateur homologué pour pieux. (matériau) | 3.000 | 0.10 | 0.30 |
| mt07aco050a | kg | Ferraille élaborée en atelier industriel avec barres en acier haute adhérence, Fe E 500, de divers diamètres. (matériau) | 6.900 | 2.62 | 18.08 |
| mt08var050 | kg | Fil de fer galvanisé pour attacher, de 1,30 mm de diamètre. (matériau) | 0.041 | 1.50 | 0.06 |
| mt08var010 | kg | Boue thixotropique (bentonite). (matériau) | 4.000 | 0.45 | 1.80 |
| mt10haf030fOne | m³ | Béton C30/37 (XC1(F) + XA2(F); D10; S4; Cl 0,4), prêt à l'emploi, selon NF EN 206. (matériau) | 0.200 | 155.33 | 31.07 |
| mq03pii106a | m | Équipement complet pour perforation de pieu perforé sans tubage avec des boues thixotropiques. (matériel) | 0.165 | 405.00 | 66.83 |
| au00auh020 |  | Rigole pour le coulage du béton. | 1.000 | 0.00 | 0.00 |
| au00auh050 |  | Tube plongeur. | 1.000 | 0.00 | 0.00 |
| mo043 | h | Compagnon professionnel III/CP2 ferrailleur. (main-d'œuvre) | 0.028 | 30.72 | 0.86 |
| mo090 | h | Ouvrier professionnel II/OP ferrailleur. (main-d'œuvre) | 0.028 | 27.32 | 0.76 |
| mo045 | h | Compagnon professionnel III/CP2 bétonneur. (main-d'œuvre) | 0.124 | 30.72 | 3.81 |
| mo092 | h | Ouvrier professionnel II/OP bétonneur. (main-d'œuvre) | 0.196 | 27.32 | 5.35 |
| % | % | Frais de chantier des unités d'ouvrage | 2 % | 128.92 | 2.58 |
|  |  | Coûts directs |  |  | 131.50 |
