# Plaque d'ancrage en acier, avec des tiges soudées

- Propriété du fichier: CYPE INGENIEROS, S.A.
- Format: FIEBDC-3/2002
- Devise: EUR
- Coûts indirects: 3.00 %
- Frais généraux: 13.00 %
- Bénéfice: 6.00 %
- TVA: 20.00 %

## G Structure et gros oeuvre

### GF Fondations

#### GFJ Plaques d'ancrage

**GFJ010** U Plaque d'ancrage en acier, avec des tiges soudées.
Plaque d'ancrage en acier NF EN 10025 S275JR dans un profil plat, avec trou central biseauté, de 250x250 mm d'épaisseur 25 mm, avec 4 tiges soudées, en acier annelé Fe E 500 de 16 mm de diamètre et 50 cm de longueur totale.
Critère d'évaluation économique: Le prix comprend les coupes, les épointages, la préparation des bords, les platines, les pièces spéciales et les éléments auxiliaires de montage.
Inclut: Nettoyage et préparation du plan d'appui. Implantation et marquage des axes. Mise en place et fixation provisoire de la plaque. Aplomb et nivellement.
Critère pour le métré: Nombre d'unités prévues, selon documentation graphique du Projet.
Critère pour le mémoire: On mesurera le nombre d'unités réellement exécutées selon les spécifications du Projet.

| Code | U | Désignation | Quantité | Prix | Montant |
|---|---|---|---|---|---|
| mt07ala011k | kg | Platine en acier laminé NF EN 10025 S275JR, pour applications structurales. Travaillée et montée en atelier, à placer avec assemblages soudés sur site. (matériau) | 12.266 | 2.69 | 33.00 |
| mt07aco050a | kg | Ferraille élaborée en atelier industriel avec barres en acier haute adhérence, Fe E 500, de divers diamètres. (matériau) | 3.155 | 2.62 | 8.27 |
| mq08sol020 | h | Équipement et éléments auxiliaires pour soudure électrique. (matériel) | 0.015 | 3.42 | 0.05 |
| op00cor020 |  | Coupeuse manuelle de métal, à disque. | 1.000 | 0.00 | 0.00 |
| mo047 | h | Compagnon professionnel III/CP2 charpentier métal. (main-d'œuvre) | 0.400 | 30.72 | 12.29 |
| mo094 | h | Ouvrier professionnel II/OP charpentier métal. (main-d'œuvre) | 0.400 | 27.32 | 10.93 |
| % | % | Frais de chantier des unités d'ouvrage | 2 % | 64.54 | 1.29 |
|  |  | Coûts directs |  |  | 65.83 |
