# Couche de béton de propreté

- Propriété du fichier: CYPE INGENIEROS, S.A.
- Format: FIEBDC-3/2002
- Devise: EUR
- Coûts indirects: 3.00 %
- Frais généraux: 13.00 %
- Bénéfice: 6.00 %
- TVA: 20.00 %

## G Structure et gros oeuvre

### GF Fondations

#### GFO Béton de propreté

**GFO010** m² Couche de béton de propreté.
Couche de béton de propreté et nivellement des fonds de fondations, de 10 cm d'épaisseur, de béton C12/15 (X0(F); D10; S4; Cl 1,0), prêt à l'emploi et coulage depuis le camion, dans le fond de l'excavation préalablement réalisée.
Inclut: Implantation. Mise en place de touches et/ou réalisation des guides. Coulage et compactage du béton. Couronnement et arase du béton.
Critère pour le métré: Surface mesurée sur la surface théorique de l'excavation, selon documentation graphique du Projet.
Critère pour le mémoire: On mesurera la surface théorique exécutée selon les spécifications du Projet, sans inclure les augmentations par excès d'excavation non autorisés.

| Code | U | Désignation | Quantité | Prix | Montant |
|---|---|---|---|---|---|
| mt10hmf030c | m³ | Béton massif C12/15 (X0(F); D10; S4; Cl 1,0), prêt à l'emploi, selon NF EN 206. (matériau) | 0.105 | 115.65 | 12.14 |
| au00auh020 |  | Rigole pour le coulage du béton. | 1.000 | 0.00 | 0.00 |
| mo045 | h | Compagnon professionnel III/CP2 bétonneur. (main-d'œuvre) | 0.008 | 30.72 | 0.25 |
| mo092 | h | Ouvrier professionnel II/OP bétonneur. (main-d'œuvre) | 0.015 | 27.32 | 0.41 |
| % | % | Frais de chantier des unités d'ouvrage | 2 % | 12.80 | 0.26 |
|  |  | Coûts directs |  |  | 13.06 |
