# Chaînage vertical, en béton armé

- Propriété du fichier: CYPE INGENIEROS, S.A.
- Format: FIEBDC-3/2002
- Devise: EUR
- Coûts indirects: 3.00 %
- Frais généraux: 13.00 %
- Bénéfice: 6.00 %
- TVA: 20.00 %

## G Structure et gros oeuvre

### GH Chaînages

#### GHC Béton banché

**GHC010** m³ Chaînage vertical, en béton armé.
Chaînage vertical, en béton armé, largeur supérieure ou égale à l'épaisseur du mur, réalisé avec béton C30/37 (XC1(F)+ XF2(F); D10; S2; Cl 0,4) prêt à l'emploi, et coulage à la benne, et acier Fe E 500, avec une quantité approximative de 59,54 kg/m³. Comprend les séparateurs.
Critère d'évaluation économique: Le prix comprend le ferraillage de l'armature (coupe, façonnage et assemblage des éléments) en atelier et la pose en coffrage sur site, mais il ne comprend pas le coffrage.
Inclut: Implantation. Mise en place des armatures avec des séparateurs homologués. Coulage et compactage du béton. Séchage du béton.
Critère pour le métré: Volume mesuré selon documentation graphique du Projet.
Critère pour le mémoire: On mesurera le volume réellement exécuté selon les spécifications du Projet.

| Code | U | Désignation | Quantité | Prix | Montant |
|---|---|---|---|---|---|
| mt07aco020b | U | Séparateur homologué pour poteaux. (matériau) | 12.000 | 0.06 | 0.72 |
| mt07aco050a | kg | Ferraille élaborée en atelier industriel avec barres en acier haute adhérence, Fe E 500, de divers diamètres. (matériau) | 59.540 | 2.62 | 155.99 |
| mt08var050 | kg | Fil de fer galvanisé pour attacher, de 1,30 mm de diamètre. (matériau) | 0.298 | 1.50 | 0.45 |
| mt10haf030fLFa | m³ | Béton C30/37 (XC1(F) + XF2(F); D10; S2; Cl 0,4), prêt à l'emploi, selon NF EN 206. (matériau) | 1.050 | 145.52 | 152.80 |
| op00ciz020 |  | Cisaille pour barres à haute adhérence en acier. | 1.000 | 0.00 | 0.00 |
| op00ata010 |  | Pince à ligaturer. | 1.000 | 0.00 | 0.00 |
| au00auh010 |  | Benne à béton. | 1.000 | 0.00 | 0.00 |
| au00auh040 |  | Vibreur de béton, électrique. | 1.000 | 0.00 | 0.00 |
| au00auh030 |  | Tour de bétonnage. | 1.000 | 0.00 | 0.00 |
| mo043 | h | Compagnon professionnel III/CP2 ferrailleur. (main-d'œuvre) | 0.333 | 30.72 | 10.23 |
| mo090 | h | Ouvrier professionnel II/OP ferrailleur. (main-d'œuvre) | 0.333 | 27.32 | 9.10 |
| mo045 | h | Compagnon professionnel III/CP2 bétonneur. (main-d'œuvre) | 0.360 | 30.72 | 11.06 |
| mo092 | h | Ouvrier professionnel II/OP bétonneur. (main-d'œuvre) | 1.450 | 27.32 | 39.61 |
| % | % | Frais de chantier des unités d'ouvrage | 2 % | 379.96 | 7.60 |
|  |  | Coûts directs |  |  | 387.56 |
