# Chaînage horizontal, en béton armé

- Propriété du fichier: CYPE INGENIEROS, S.A.
- Format: FIEBDC-3/2002
- Devise: EUR
- Coûts indirects: 3.00 %
- Frais généraux: 13.00 %
- Bénéfice: 6.00 %
- TVA: 20.00 %

## G Structure et gros oeuvre

### GH Chaînages

#### GHC Béton banché

**GHC030** m³ Chaînage horizontal, en béton armé.
Chaînage horizontal, en béton armé, largeur supérieure ou égale à l'épaisseur du mur, réalisé avec béton C40/50 (XC1(F) + XD3(F); D10; S3; Cl 0,2) prêt à l'emploi, et coulage à la benne, et acier Fe E 500, avec une quantité approximative de 58,07 kg/m³. Comprend les séparateurs.
Critère d'évaluation économique: Le prix comprend le ferraillage de l'armature (coupe, façonnage et assemblage des éléments) en atelier et la pose en coffrage sur site, mais il ne comprend pas le coffrage.
Inclut: Implantation. Mise en place des armatures avec des séparateurs homologués. Coulage et compactage du béton. Séchage du béton.
Critère pour le métré: Volume mesuré selon documentation graphique du Projet, sans dupliquer les coins ni les rencontres.
Critère pour le mémoire: On mesurera le volume réellement exécuté selon les spécifications du Projet, sans dupliquer les coins ni les rencontres.

| Code | U | Désignation | Quantité | Prix | Montant |
|---|---|---|---|---|---|
| mt07aco020b | U | Séparateur homologué pour poteaux. (matériau) | 4.000 | 0.06 | 0.24 |
| mt07aco050a | kg | Ferraille élaborée en atelier industriel avec barres en acier haute adhérence, Fe E 500, de divers diamètres. (matériau) | 58.070 | 2.62 | 152.14 |
| mt08var050 | kg | Fil de fer galvanisé pour attacher, de 1,30 mm de diamètre. (matériau) | 0.523 | 1.50 | 0.78 |
| mt10haf030fqHc | m³ | Béton C40/50 (XC1(F) + XD3(F); D10; S3; Cl 0,2), prêt à l'emploi, selon NF EN 206. (matériau) | 1.050 | 166.77 | 175.11 |
| op00ciz020 |  | Cisaille pour barres à haute adhérence en acier. | 1.000 | 0.00 | 0.00 |
| op00ata010 |  | Pince à ligaturer. | 1.000 | 0.00 | 0.00 |
| au00auh010 |  | Benne à béton. | 1.000 | 0.00 | 0.00 |
| au00auh040 |  | Vibreur de béton, électrique. | 1.000 | 0.00 | 0.00 |
| au00auh030 |  | Tour de bétonnage. | 1.000 | 0.00 | 0.00 |
| mo043 | h | Compagnon professionnel III/CP2 ferrailleur. (main-d'œuvre) | 0.465 | 30.72 | 14.28 |
| mo090 | h | Ouvrier professionnel II/OP ferrailleur. (main-d'œuvre) | 0.465 | 27.32 | 12.70 |
| mo045 | h | Compagnon professionnel III/CP2 bétonneur. (main-d'œuvre) | 0.340 | 30.72 | 10.44 |
| mo092 | h | Ouvrier professionnel II/OP bétonneur. (main-d'œuvre) | 1.370 | 27.32 | 37.43 |
| % | % | Frais de chantier des unités d'ouvrage | 2 % | 403.12 | 8.06 |
|  |  | Coûts directs |  |  | 411.18 |
