# Chaînage vertical, de briques en terre cuite

- Propriété du fichier: CYPE INGENIEROS, S.A.
- Format: FIEBDC-3/2002
- Devise: EUR
- Coûts indirects: 3.00 %
- Frais généraux: 13.00 %
- Bénéfice: 6.00 %
- TVA: 20.00 %

## G Structure et gros oeuvre

### GH Chaînages

#### GHT Maçonnerie de briques en terre cuite

**GHT010** m Chaînage vertical, de briques en terre cuite.
Chaînage vertical, de briques poteaux, 500x250x249 mm, pose avec du mortier de ciment industriel, couleur grise, M-5, fourni en vrac; avec renfort de béton de remplissage confectionné sur le chantier, C30/37 (X0(F); D10; S3; Cl 0,4), coulage à la benne, et acier Fe E 500, avec une quantité approximative de 1,34 kg/m; pour mur porteur en maçonnerie. Comprend le fil de fer à lier et les séparateurs.
Critère d'évaluation économique: Le prix comprend le ferraillage de l'armature et la pose en coffrage ou sur site.
Inclut: Implantation. Mise en place des armatures. Mise en place des pièces par rangées à niveau. Coulage, vibrage et séchage du béton. Nettoyage.
Critère pour le métré: Longueur mesurée aux axes, selon documentation graphique du Projet, sans dupliquer les coins ni les rencontres.
Critère pour le mémoire: On mesurera la longueur réellement exécutée selon les spécifications du Projet, sans dupliquer les coins ni les rencontres.

| Code | U | Désignation | Quantité | Prix | Montant |
|---|---|---|---|---|---|
| mt04bwi030kd | U | Brique poteau, 500x250x249 mm, pour chaînages verticaux. (matériau) | 2.000 | 7.92 | 15.84 |
| mt08aaa010a | m³ | Eau. (matériau) | 0.007 | 1.50 | 0.01 |
| mt09mif010cb | t | Mortier industriel pour maçonnerie, de ciment, couleur grise, catégorie M-5 (résistance à la compression 5 N/mm²), fourni en vrac, selon NF EN 998-2. (matériau) | 0.028 | 50.20 | 1.41 |
| mt07aco050c | kg | Barres en acier haute adhérence, Fe E 500, fourni sur chantier en barres brutes, de divers diamètres. (matériau) | 1.407 | 2.00 | 2.81 |
| mt08var050 | kg | Fil de fer galvanisé pour attacher, de 1,30 mm de diamètre. (matériau) | 0.034 | 1.50 | 0.05 |
| mt08cem000o | kg | Ciment gris en sacs. (matériau) | 15.193 | 0.20 | 3.04 |
| mt01arg000o | m³ | Sable criblé. (matériau) | 0.011 | 45.17 | 0.50 |
| mt01arg001oc | m³ | Gros granulats homogénéisés, de taille maximale 10 mm. (matériau) | 0.015 | 40.33 | 0.60 |
| mq06hor010 | h | Bétonnière électrique avec une capacité de gâchage de 160 l. (matériel) | 0.023 | 3.45 | 0.08 |
| mq06mms010 | h | Mélangeuse en continu avec silo, pour mortier industriel à sec, fourni en vrac. (matériel) | 0.107 | 1.94 | 0.21 |
| op00ciz020 |  | Cisaille pour barres à haute adhérence en acier. | 1.000 | 0.00 | 0.00 |
| au00auh010 |  | Benne à béton. | 1.000 | 0.00 | 0.00 |
| mo021 | h | Compagnon professionnel III/CP2 construction pour des travaux de maçonnerie. (main-d'œuvre) | 0.082 | 29.25 | 2.40 |
| mo114 | h | Ouvrier d'exécution I/OE1 construction pour des travaux de maçonnerie. (main-d'œuvre) | 0.112 | 24.51 | 2.75 |
| mo043 | h | Compagnon professionnel III/CP2 ferrailleur. (main-d'œuvre) | 0.027 | 30.72 | 0.83 |
| mo090 | h | Ouvrier professionnel II/OP ferrailleur. (main-d'œuvre) | 0.027 | 27.32 | 0.74 |
| % | % | Frais de chantier des unités d'ouvrage | 2 % | 31.27 | 0.63 |
|  |  | Coûts directs |  |  | 31.90 |
