# Couche principale d'une façade ventilée, en maçonnerie de blocs de béton à revêtir

- Propriété du fichier: CYPE INGENIEROS, S.A.
- Format: FIEBDC-3/2002
- Devise: EUR
- Coûts indirects: 3.00 %
- Frais généraux: 13.00 %
- Bénéfice: 6.00 %
- TVA: 20.00 %

## G Structure et gros oeuvre

### GM Murs

#### GMB Blocs de béton

**GMB040** m² Couche principale d'une façade ventilée, en maçonnerie de blocs de béton à revêtir.
Couche principale d'une façade ventilée, appuyée sur le plancher et arasée, de 17,5 cm d'épaisseur, en maçonnerie de blocs en béton cellulaire autoclavé, à revêtir, de 625x175x250 mm, résistance normalisée 4,5 MPa, pose avec du mortier à joints minces, composé de ciment blanc, chaux grasse, sable siliceux et additif retenant l'eau à base de cellulose. Réalisation des linteaux avec linteau bétonné "in situ".
Inclut: Définition des plans de façade via des plombs. Implantation, étage par étage. Marquage sur les poteaux des niveaux de référence générale d'étage et du niveau du revêtement. Assise de la première rangée sur couche de mortier. Mise en place et à l'aplomb des mires de référence. Tendu des cordeaux entre les mires. Mise en place des plombs fixes dans les arêtes. Découpe des pièces. Mise en place des pièces par rangées à niveau. Mise en place des armatures dans les chaînages verticaux et remplissage postérieur avec du béton. Coulage, vibrage et séchage du béton. Réalisation de tous les travaux nécessaires pour la résolution des ouvertures. Rencontres de la maçonnerie avec les façades, les poteaux et les cloisons. Rencontre de la maçonnerie et du plancher supérieur.
Critère pour le métré: Surface mesurée selon documentation graphique du Projet, sans dupliquer les coins ni les rencontres, en déduisant les ouvertures de surface supérieure à 2 m². Dans les ouvertures qui ne sont pas déduites, sont inclus les travaux pour réaliser la surface intérieure de l'ouverture.
Critère pour le mémoire: On mesurera la surface réellement exécutée selon les spécifications du Projet, sans dupliquer les coins ni les rencontres, en déduisant les ouvertures de surface supérieure à 2 m². Dans les ouvertures qui ne sont pas déduites, sont inclus les travaux pour réaliser la surface intérieure de l'ouverture.

| Code | U | Désignation | Quantité | Prix | Montant |
|---|---|---|---|---|---|
| mt02bhc100re | U | Bloc en béton cellulaire autoclavé, à revêtir, de 625x175x250 mm, résistance normalisée 4,5 MPa; avec le prix augmenté de 20% pour cause de pièces spéciales: chaînages et demi-blocs. Selon NF EN 771-4. (matériau) | 7.000 | 8.80 | 61.60 |
| mt08aaa010a | m³ | Eau. (matériau) | 0.004 | 1.50 | 0.01 |
| mt09mif065a | kg | Mortier à joints minces, composé de ciment blanc, chaux grasse, sable siliceux et additif retenant l'eau à base de cellulose, d'application sur maçonneries en blocs de béton cellulaire, fourni en sacs de 25 kg, selon NF EN 998-2. (matériau) | 3.808 | 0.55 | 2.09 |
| mt07aco050a | kg | Ferraille élaborée en atelier industriel avec barres en acier haute adhérence, Fe E 500, de divers diamètres. (matériau) | 0.750 | 2.62 | 1.97 |
| mt08cem000o | kg | Ciment gris en sacs. (matériau) | 3.006 | 0.20 | 0.60 |
| mt01arg000o | m³ | Sable criblé. (matériau) | 0.003 | 45.17 | 0.14 |
| mt01arg001oc | m³ | Gros granulats homogénéisés, de taille maximale 10 mm. (matériau) | 0.004 | 40.33 | 0.16 |
| mt50spa050m | m³ | Grosse planche en bois de pin, dimensions 20x7,2 cm. (matériau) | 0.001 | 439.20 | 0.44 |
| mt50spa081a | U | Étai métallique télescopique, allant jusqu'à 3 m de hauteur. (matériau) | 0.003 | 19.25 | 0.06 |
| mt50spa101 | kg | Clous en acier. (matériau) | 0.011 | 1.87 | 0.02 |
| op00roz010 |  | Rainureuse. | 1.000 | 0.00 | 0.00 |
| op00amo010 |  | Rectifieuse ou scie radiale. | 1.000 | 0.00 | 0.00 |
| au00auh040 |  | Vibreur de béton, électrique. | 1.000 | 0.00 | 0.00 |
| mo021 | h | Compagnon professionnel III/CP2 construction pour des travaux de maçonnerie. (main-d'œuvre) | 0.412 | 29.25 | 12.05 |
| mo114 | h | Ouvrier d'exécution I/OE1 construction pour des travaux de maçonnerie. (main-d'œuvre) | 0.223 | 24.51 | 5.47 |
| % | % | Frais de chantier des unités d'ouvrage | 3 % | 84.61 | 2.54 |
|  |  | Coûts directs |  |  | 87.15 |
