# Poutre en bois lamellé-collé

- Propriété du fichier: CYPE INGENIEROS, S.A.
- Format: FIEBDC-3/2002
- Devise: EUR
- Coûts indirects: 3.00 %
- Frais généraux: 13.00 %
- Bénéfice: 6.00 %
- TVA: 20.00 %

## G Structure et gros oeuvre

### GO Poteaux, poutres et ossatures

#### GOB Bois

**GOB110** m Poutre en bois lamellé-collé.
Poutre en bois lamellé-collé homogène de sapin rouge (Picea abies) provenant de France, de 33 mm d'épaisseur des lames, de 100x200 mm de section, classe résistante GL-24h et classe E1 en émission de formaldéhyde selon NF EN 14080; pour classe d'emploi 3.2 selon NF EN 335, avec protection face aux agents biotiques qui correspondent à la classe de pénétration NP3 selon NF EN 351-1, avec finition brossée.
Inclut: Implantation et marquage des axes, aux points d'appui des poutres. Mise en place et fixation provisoire de la poutre. Aplomb et nivellement. Exécution des assemblages. Vérification finale de l'aplomb et des niveaux.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mel110am1sc | m³ | Bois lamellé-collé homogène de sapin rouge (Picea abies) provenant de France pour poutres, de 33 mm d'épaisseur des lames, de jusqu'à 15 m de longueur, de 100x200 mm de section, classe résistante GL-24h et classe E1 en émission de formaldéhyde selon NF EN 14080; pour classe d'emploi 3.2 selon NF EN 335, avec protection face aux agents biotiques qui correspondent à la classe de pénétration NP3 selon NF EN 351-1, avec finition brossée. (matériau) | 0.020 | 1143.20 | 22.86 |
| op00cla010 |  | Cloueuse pneumatique. | 1.000 | 0.00 | 0.00 |
| op00cep010 |  | Varlope. | 1.000 | 0.00 | 0.00 |
| mo048 | h | Compagnon professionnel III/CP2 charpentier bois. (main-d'œuvre) | 0.120 | 30.72 | 3.69 |
| mo095 | h | Ouvrier professionnel II/OP charpentier bois. (main-d'œuvre) | 0.060 | 27.32 | 1.64 |
| % | % | Frais de chantier des unités d'ouvrage | 2 % | 28.19 | 0.56 |
|  |  | Coûts directs |  |  | 28.75 |
