# Pièce pour liaison à cisaillement de l'extrémité d'une poutre ou d'une poutrelle en bois

- Propriété du fichier: CYPE INGENIEROS, S.A.
- Format: FIEBDC-3/2002
- Devise: EUR
- Coûts indirects: 3.00 %
- Frais généraux: 13.00 %
- Bénéfice: 6.00 %
- TVA: 20.00 %

## G Structure et gros oeuvre

### GO Poteaux, poutres et ossatures

#### GOB Bois

**GOB150** U Pièce pour liaison à cisaillement de l'extrémité d'une poutre ou d'une poutrelle en bois.
Pièce métallique vue en acier NF EN 10346 S250GD+Z avec protection Z275 face à la corrosion, avec 42 mm d'ailes intérieures, de 70x125 mm dans la zone à connecter et 2 mm d'épaisseur, fixée à la structure porteuse en bois avec 60 vis, de 5 mm de diamètre et 25 mm de longueur, et fixée à la poutre ou à la poutrelle avec 60 vis autoforeuses pour bois, de 3,5 mm de diamètre et 40 mm de longueur, en acier galvanisé avec revêtement en chrome; pour liaison à cisaillement de l'extrémité d'une poutre ou d'une poutrelle en bois.
Inclut: Implantation. Signalisation des points d'ancrage. Mise en place et fixation provisoire de la pièce. Aplomb et nivellement définitifs. Fixation de la pièce à la structure porteuse. Fixation de la pièce à la poutre ou à la poutrelle.
Critère pour le métré: Nombre d'unités prévues, selon documentation graphique du Projet.
Critère pour le mémoire: On mesurera le nombre d'unités réellement exécutées selon les spécifications du Projet.

| Code | U | Désignation | Quantité | Prix | Montant |
|---|---|---|---|---|---|
| mt07emr020an1Ou | U | Pièce métallique vue en acier NF EN 10346 S250GD+Z avec protection Z275 face à la corrosion, avec 42 mm d'ailes intérieures, de 70x125 mm dans la zone à connecter et 2 mm d'épaisseur, de 42 mm d'appui supérieur et 80 mm d'appui inférieur. (matériau) | 1.000 | 5.98 | 5.98 |
| mt07emr113ac | U | Vis autoforeuse pour bois, de 3,5 mm de diamètre et 40 mm de longueur, en acier galvanisé avec revêtement en chrome. (matériau) | 60.000 | 0.05 | 3.00 |
| mt07emr112aa | U | Vis en acier galvanisé avec revêtement antifriction, de 5 mm de diamètre et 25 mm de longueur, pour la fixation de plaques métalliques perforées. (matériau) | 60.000 | 0.26 | 15.60 |
| op00tal010 |  | Perceuse. | 1.000 | 0.00 | 0.00 |
| mo048 | h | Compagnon professionnel III/CP2 charpentier bois. (main-d'œuvre) | 0.303 | 30.72 | 9.31 |
| mo095 | h | Ouvrier professionnel II/OP charpentier bois. (main-d'œuvre) | 0.144 | 27.32 | 3.93 |
| % | % | Frais de chantier des unités d'ouvrage | 2 % | 37.82 | 0.76 |
|  |  | Coûts directs |  |  | 38.58 |
