# Pied de poteau avec appui articulé

- Propriété du fichier: CYPE INGENIEROS, S.A.
- Format: FIEBDC-3/2002
- Devise: EUR
- Coûts indirects: 3.00 %
- Frais généraux: 13.00 %
- Bénéfice: 6.00 %
- TVA: 20.00 %

## G Structure et gros oeuvre

### GO Poteaux, poutres et ossatures

#### GOB Bois

**GOB160** U Pied de poteau avec appui articulé.
Pied de poteau inclinable, en acier NF EN 10025 S235JR, avec protection Z275 face à la corrosion, de 71x60 mm dans la zone à connecter au poteau, 100x100 mm dans la connexion inférieure et 5 mm d'épaisseur, constituant un appui articulé de 100 mm de hauteur pour poteau en bois; fixé à la structure porteuse en béton avec 60 ancrages chimiques structuraux via perforations, remplissage des orifices avec injection de résine de vinylester, sans styrène, à deux composants, et insertion postérieure de tiges filetées avec écrous et rondelles, en acier galvanisé qualité 5.8, selon NF EN ISO 898-1, de 8 mm de diamètre et 110 mm de longueur; et fixé au poteau avec 60 vis autoforeuses pour bois, de 10 mm de diamètre et 80 mm de longueur, en acier galvanisé avec revêtement en chrome.
Inclut: Mise en place et fixation provisoire des éléments d'union. Aplomb et nivellement. Réglages des pièces et ajustement définitif des assemblages entre les différents composants de la structure.
Critère pour le métré: Nombre d'unités prévues, selon documentation graphique du Projet.
Critère pour le mémoire: On mesurera le nombre d'unités réellement exécutées selon les spécifications du Projet.

| Code | U | Désignation | Quantité | Prix | Montant |
|---|---|---|---|---|---|
| mt07emr010a | U | Pied de poteau inclinable, en acier NF EN 10025 S235JR, avec protection Z275 face à la corrosion, de 71x60 mm dans la zone à connecter au poteau, 100x100 mm dans la connexion inférieure et 5 mm d'épaisseur, pour la réalisation d'appui articulé dans poteau en bois, de 100 mm de hauteur. (matériau) | 1.000 | 41.51 | 41.51 |
| mt07emr113gh | U | Vis autoforeuse pour bois, de 10 mm de diamètre et 80 mm de longueur, en acier galvanisé avec revêtement en chrome. (matériau) | 60.000 | 0.44 | 26.40 |
| mt26aqr020aa | U | Ancrage constitué d'une tige filetée en acier galvanisé qualité 5.8, selon NF EN ISO 898-1, de 8 mm de diamètre, et 110 mm de longueur, écrou et rondelle, pour fixations sur structures en béton. (matériau) | 60.000 | 0.16 | 9.60 |
| mt26pmr010a | U | Cartouche de résine de vinylester, sans styrène, à deux composants, de 300 ml, pour applications structurales. (matériau) | 1.307 | 25.03 | 32.71 |
| mo048 | h | Compagnon professionnel III/CP2 charpentier bois. (main-d'œuvre) | 0.275 | 30.72 | 8.45 |
| mo095 | h | Ouvrier professionnel II/OP charpentier bois. (main-d'œuvre) | 0.275 | 27.32 | 7.51 |
| % | % | Frais de chantier des unités d'ouvrage | 2 % | 126.18 | 2.52 |
|  |  | Coûts directs |  |  | 128.70 |
