# Système de coffrage pour poteau circulaire

- Propriété du fichier: CYPE INGENIEROS, S.A.
- Format: FIEBDC-3/2002
- Devise: EUR
- Coûts indirects: 3.00 %
- Frais généraux: 13.00 %
- Bénéfice: 6.00 %
- TVA: 20.00 %

## G Structure et gros oeuvre

### GO Poteaux, poutres et ossatures

#### GOC Béton coulé en place

**GOC040** m² Système de coffrage pour poteau circulaire.
Montage et démontage d'un système de coffrage jetable, pour la réalisation de poteau circulaire en béton armé de 100 cm de diamètre moyen, avec finition à revêtir en étage d'entre 4 et 5 m de hauteur libre, constitué de: surface coffrante en moules cylindriques de panneaux plastifiés avec renfort extérieur en fibre de verre, à usage unique et structure support verticale d'étais métalliques, amortissables en 150 utilisations.
Inclut: Implantation. Montage du système de coffrage. Démontage du système de coffrage.
Critère pour le métré: Surface de coffrage en contact avec le béton, mesurée selon documentation graphique du Projet.
Critère pour le mémoire: On mesurera la surface de coffrage en contact avec le béton réellement exécutée selon les spécifications du Projet.

| Code | U | Désignation | Quantité | Prix | Montant |
|---|---|---|---|---|---|
| mt08tub030ch | m² | Moule cylindrique jetable, de panneaux plastifiés avec renfort extérieur en fibre de verre, pour coffrage de poteaux en béton, d'entre 4 et 5 m de hauteur et 100 cm de diamètre moyen, pour finition non visible du béton. Comprend accessoires de montage. (matériau) | 1.000 | 41.40 | 41.40 |
| mt50spa081a | U | Étai métallique télescopique, allant jusqu'à 3 m de hauteur. (matériau) | 0.004 | 19.25 | 0.08 |
| mt50spa081d | U | Étai métallique télescopique, allant jusqu'à 5 m de hauteur. (matériau) | 0.004 | 32.50 | 0.13 |
| mo044 | h | Compagnon professionnel III/CP2 coffreur. (main-d'œuvre) | 0.210 | 30.72 | 6.45 |
| mo091 | h | Ouvrier professionnel II/OP coffreur. (main-d'œuvre) | 0.210 | 27.32 | 5.74 |
| % | % | Frais de chantier des unités d'ouvrage | 2 % | 53.80 | 1.08 |
|  |  | Coûts directs |  |  | 54.88 |
