# Système de coffrage pour poteau circulaire

- Propriété du fichier: CYPE INGENIEROS, S.A.
- Format: FIEBDC-3/2002
- Devise: EUR
- Coûts indirects: 3.00 %
- Frais généraux: 13.00 %
- Bénéfice: 6.00 %
- TVA: 20.00 %

## G Structure et gros oeuvre

### GO Poteaux, poutres et ossatures

#### GOC Béton coulé en place

**GOC040** m² Système de coffrage pour poteau circulaire.
Montage et démontage d'un système de coffrage réutilisable, pour la réalisation de poteau circulaire en béton armé de 80 cm de diamètre moyen, avec finition à revêtir en étage d'entre 6 et 7 m de hauteur libre, constitué de: surface coffrante en moules cylindriques en lames métalliques, amortissables en 100 utilisations et structure support verticale de tour d'échelle pour l'étaiement de poteaux de grande hauteur, amortissable en 1 utilisations. Comprend liquide décoffrant, pour éviter l'adhérence du béton au coffrage.
Inclut: Implantation. Application du liquide décoffrant. Montage du système de coffrage. Démontage du système de coffrage. Nettoyage et stockage du coffrage.
Critère pour le métré: Surface de coffrage en contact avec le béton, mesurée selon documentation graphique du Projet.
Critère pour le mémoire: On mesurera la surface de coffrage en contact avec le béton réellement exécutée selon les spécifications du Projet.

| Code | U | Désignation | Quantité | Prix | Montant |
|---|---|---|---|---|---|
| mt08eup020K | m² | Moule cylindrique réutilisable en lames métalliques, pour coffrage de poteaux en béton, d'entre 6 et 7 m de hauteur, pour finition non visible du béton. Comprend accessoires de montage. (matériau) | 0.010 | 160.00 | 1.60 |
| mt08eup030 | m³ | Tour d'échelle métallique, pour l'étaiement des poteaux de grande hauteur. Comprend accessoires de montage. (matériau) | 0.100 | 3.45 | 0.35 |
| mt08dba010d | l | Agent démoulant, à base d'huiles spéciales, émulsionnable à l'eau, pour coffrages métalliques, phénoliques ou en bois. (matériau) | 0.030 | 1.80 | 0.05 |
| mo044 | h | Compagnon professionnel III/CP2 coffreur. (main-d'œuvre) | 0.240 | 30.72 | 7.37 |
| mo091 | h | Ouvrier professionnel II/OP coffreur. (main-d'œuvre) | 0.240 | 27.32 | 6.56 |
| % | % | Frais de chantier des unités d'ouvrage | 2 % | 15.93 | 0.32 |
|  |  | Coûts directs |  |  | 16.25 |
