# Poutre préfabriquée en béton armé

- Propriété du fichier: CYPE INGENIEROS, S.A.
- Format: FIEBDC-3/2002
- Devise: EUR
- Coûts indirects: 3.00 %
- Frais généraux: 13.00 %
- Bénéfice: 6.00 %
- TVA: 20.00 %

## G Structure et gros oeuvre

### GO Poteaux, poutres et ossatures

#### GOF Béton préfabriqué

**GOF030** m Poutre préfabriquée en béton armé.
Poutre préfabriquée en béton armé type T inversé, de 30 cm de largeur d'âme, 30 cm de hauteur de talon, 95 cm de largeur totale et 95 cm de hauteur totale, avec un moment fléchissant maximum de 1300 kN·m.
Inclut: Implantation des poutres. Levage et présentation des poutres par grue. Ajustez la position et le nivellement. Réalisation de l'union avec les éléments d'appui. Remplissage et scellement des joints. Montage et démontage des étais complémentaires.
Critère pour le métré: Longueur mesurée aux axes, selon documentation graphique du Projet.
Critère pour le mémoire: On mesurera, aux axes, la longueur réellement exécutée selon les spécifications du Projet.

| Code | U | Désignation | Quantité | Prix | Montant |
|---|---|---|---|---|---|
| mt07pha030akkg1 | m | Poutre préfabriquée en béton armé type T inversé, de 30 cm de largeur d'âme, 30 cm de hauteur de talon, 95 cm de largeur totale et 95 cm de hauteur totale, avec un moment fléchissant maximum de 1300 kN·m, selon NF EN 13225. (matériau) | 1.000 | 267.32 | 267.32 |
| mq07gte010c | h | Grue autopropulsée à bras télescopique avec une capacité d'élévation de 30 t et 27 m de hauteur maximale de travail. (matériel) | 0.050 | 75.04 | 3.75 |
| mo046 | h | Compagnon professionnel III/CP2 monteur de structures préfabriquées en béton. (main-d'œuvre) | 0.050 | 30.72 | 1.54 |
| mo093 | h | Ouvrier professionnel II/OP monteur de structures préfabriquées en béton. (main-d'œuvre) | 0.100 | 27.32 | 2.73 |
| % | % | Frais de chantier des unités d'ouvrage | 2 % | 275.34 | 5.51 |
|  |  | Coûts directs |  |  | 280.85 |
