# Plancher de poutrelles métalliques

- Propriété du fichier: CYPE INGENIEROS, S.A.
- Format: FIEBDC-3/2002
- Devise: EUR
- Coûts indirects: 3.00 %
- Frais généraux: 13.00 %
- Bénéfice: 6.00 %
- TVA: 20.00 %

## G Structure et gros oeuvre

### GP Planchers

#### GPC Acier

**GPC010** m² Plancher de poutrelles métalliques.
Plancher de 25 = 20+5 cm d'épaisseur, composé de: poutrelles en acier laminé à chaud NF EN 10025 S275JR, en profilés simples, IPE 120; entrevous en terre cuite, 60x25x20 cm; dalle de compression en béton armé de 5 cm d'épaisseur, réalisée avec béton C30/37 (XC4(F); D10; S3; Cl 0,4) prêt à l'emploi, et coulage à la benne, volume de béton 0,08 m³/m², acier Fe E 500 en zone de renfort aux moments négatifs, quantité 1,8 kg/m³, et treillis soudé PAF C 200x200 mm en acier Fe E 500, comme armature de répartition; montage et démontage du système de coffrage.
Critère d'évaluation économique: Le prix comprend le ferraillage de l'armature (coupe, façonnage et assemblage des éléments) en atelier, la pose en coffrage sur site, les soudures, les coupes, les épointages, les pièces spéciales, les douilles et les éléments auxiliaires de montage.
Inclut: Implantation du système de coffrage. Montage du système de coffrage. Implantation de la géométrie de l'étage. Présentation des poutrelles. Exécution des assemblages soudés. Mise en place des entrevous. Mise en place des armatures avec des séparateurs homologués. Coulage et compactage du béton. Réglage et nivellement de la dalle de compression. Séchage du béton. Démontage du système de coffrage.
Critère pour le métré: Surface mesurée en grandeur nature à partir des faces extérieures des chaînages du périmètre, selon documentation graphique du Projet, en déduisant les ouvertures de surface supérieure à 6 m².
Critère pour le mémoire: On mesurera, en grandeur réelle, à partir des faces extérieures des chaînages périmétrique, la surface réellement exécutée selon les spécifications du Projet, en déduisant les ouvertures de surface supérieure à 6 m².

| Code | U | Désignation | Quantité | Prix | Montant |
|---|---|---|---|---|---|
| mt08evm010 | m² | Système de coffrage partiel en bois, récupérable, pour la réalisation de remplissage des zones d'appui dans des planchers de poutrelles métalliques et entrevous, dûment étayé, amortissable en 50 utilisations, jusqu'à 4,5 m de hauteur. (matériau) | 0.100 | 25.00 | 2.50 |
| mt07bce010e | U | Entrevous en terre cuite, 60x25x20 cm, selon NF EN 15037-3. Comprend les pièces spéciales. (matériau) | 6.000 | 1.60 | 9.60 |
| mt07ala010deb | kg | Acier laminé NF EN 10025 S275JR, en profilés laminés à chaud, pièces simples, pour applications structurales, finition avec impression antioxydante. Travaillé et monté en atelier, à placer avec assemblages soudés sur site. (matériau) | 17.160 | 1.54 | 26.43 |
| mt07aco050a | kg | Ferraille élaborée en atelier industriel avec barres en acier haute adhérence, Fe E 500, de divers diamètres. (matériau) | 1.800 | 2.62 | 4.72 |
| mt08var050 | kg | Fil de fer galvanisé pour attacher, de 1,30 mm de diamètre. (matériau) | 0.018 | 1.50 | 0.03 |
| mt07ame030adg | m² | Treillis soudé PAF C 200x200 mm, avec fils de fer longitudinaux de 4,5 mm de diamètre et fils de fer transversaux de 4,5 mm de diamètre, acier Fe E 500, selon NF A35-024. (matériau) | 1.100 | 3.32 | 3.65 |
| mt10haf030iOFc | m³ | Béton C30/37 (XC4(F); D10; S3; Cl 0,4), prêt à l'emploi, selon NF EN 206. (matériau) | 0.080 | 150.42 | 12.03 |
| mq08sol010 | h | Poste d'oxycoupage, avec acétylène comme combustible et oxygène comme comburant. (matériel) | 0.010 | 8.25 | 0.08 |
| mq08sol020 | h | Équipement et éléments auxiliaires pour soudure électrique. (matériel) | 0.015 | 3.42 | 0.05 |
| op00lla010 |  | Clé à choc. | 1.000 | 0.00 | 0.00 |
| op00cor020 |  | Coupeuse manuelle de métal, à disque. | 1.000 | 0.00 | 0.00 |
| au00auh010 |  | Benne à béton. | 1.000 | 0.00 | 0.00 |
| au00auh040 |  | Vibreur de béton, électrique. | 1.000 | 0.00 | 0.00 |
| mo047 | h | Compagnon professionnel III/CP2 charpentier métal. (main-d'œuvre) | 0.230 | 30.72 | 7.07 |
| mo094 | h | Ouvrier professionnel II/OP charpentier métal. (main-d'œuvre) | 0.230 | 27.32 | 6.28 |
| mo044 | h | Compagnon professionnel III/CP2 coffreur. (main-d'œuvre) | 0.058 | 30.72 | 1.78 |
| mo091 | h | Ouvrier professionnel II/OP coffreur. (main-d'œuvre) | 0.058 | 27.32 | 1.58 |
| mo043 | h | Compagnon professionnel III/CP2 ferrailleur. (main-d'œuvre) | 0.041 | 30.72 | 1.26 |
| mo090 | h | Ouvrier professionnel II/OP ferrailleur. (main-d'œuvre) | 0.041 | 27.32 | 1.12 |
| mo045 | h | Compagnon professionnel III/CP2 bétonneur. (main-d'œuvre) | 0.026 | 30.72 | 0.80 |
| mo092 | h | Ouvrier professionnel II/OP bétonneur. (main-d'œuvre) | 0.100 | 27.32 | 2.73 |
| % | % | Frais de chantier des unités d'ouvrage | 2 % | 81.71 | 1.63 |
|  |  | Coûts directs |  |  | 83.34 |
