# Plancher avec tôle métallique comme coffrage perdu

- Propriété du fichier: CYPE INGENIEROS, S.A.
- Format: FIEBDC-3/2002
- Devise: EUR
- Coûts indirects: 3.00 %
- Frais généraux: 13.00 %
- Bénéfice: 6.00 %
- TVA: 20.00 %

## G Structure et gros oeuvre

### GP Planchers

#### GPM Mixtes

**GPM020** m² Plancher avec tôle métallique comme coffrage perdu.
Plancher de 10 cm d'épaisseur, avec coffrage perdu en tôle en acier galvanisé de forme nervurée, de 0,75 mm d'épaisseur, 44 mm de hauteur du profilé et 172 mm d'entraxe et béton armé réalisé avec béton C35/45 (XC3(F); D10; S3; Cl 0,2) prêt à l'emploi, et coulage à la benne, volume total de béton 0,062 m³/m²; acier Fe E 500, avec une quantité totale de 6 kg/m²; et treillis soudé ST 50 en acier Fe E 500; appuyé dans son ensemble sur une structure métallique. Comprend les pièces angulaires pour les arrêts périmétriques et de débords, les vis pour fixation des tôles, le fil de fer à lier, les séparateurs et agent filmogène, pour le séchage des bétons et des mortiers.
Critère d'évaluation économique: Le prix comprend le ferraillage de l'armature (coupe, façonnage et assemblage des éléments) en atelier et la pose en coffrage sur site, mais il ne comprend pas la structure métallique.
Inclut: Implantation. Montage des tôles. Fixation des plaques et résolution des appuis. Mise en place des armatures avec des séparateurs homologués. Coulage et compactage du béton. Réglage de nivellement de la surface de finition. Séchage du béton.
Critère pour le métré: Surface mesurée en grandeur nature, selon documentation graphique du Projet, en déduisant les ouvertures de surface supérieure à 6 m².
Critère pour le mémoire: On mesurera, en grandeur réelle, la surface réellement exécutée selon les spécifications du Projet, en déduisant les ouvertures de surface supérieure à 6 m².

| Code | U | Désignation | Quantité | Prix | Montant |
|---|---|---|---|---|---|
| mt07pcl010aacba | m² | Une tôle en acier galvanisé de forme nervurée, de 0,75 mm d'épaisseur, 44 mm de hauteur du profilé et 172 mm d'entraxe, 7 à 8 kg/m² et un moment d'inertie de 30 à 40 cm4. (matériau) | 1.050 | 28.94 | 30.39 |
| mt07pcl020 | m | Pièce angulaire de tôle en acier galvanisé, pour les arrêts périmétriques et de débords. (matériau) | 0.040 | 27.20 | 1.09 |
| mt07pcl030 | U | Vis autoforeuse filet-tôle, pour la fixation des tôles. (matériau) | 6.000 | 0.35 | 2.10 |
| mt07aco020i | U | Séparateur homologué pour dalles. (matériau) | 3.000 | 0.09 | 0.27 |
| mt07aco050a | kg | Ferraille élaborée en atelier industriel avec barres en acier haute adhérence, Fe E 500, de divers diamètres. (matériau) | 6.000 | 2.62 | 15.72 |
| mt08var050 | kg | Fil de fer galvanisé pour attacher, de 1,30 mm de diamètre. (matériau) | 0.090 | 1.50 | 0.14 |
| mt07ame030elc | m² | Treillis soudé ST 50 100x300 mm, avec fils de fer longitudinaux de 8 mm de diamètre et fils de fer transversaux de 8 mm de diamètre, acier Fe E 500, selon NF A35-080-2. (matériau) | 1.150 | 12.97 | 14.92 |
| mt10haf030hOGc | m³ | Béton C35/45 (XC3(F); D10; S3; Cl 0,2), prêt à l'emploi, selon NF EN 206. (matériau) | 0.065 | 159.14 | 10.34 |
| mt08cur020a | l | Agent filmogène, pour le séchage des bétons et des mortiers. (matériau) | 0.150 | 1.56 | 0.23 |
| op00ciz020 |  | Cisaille pour barres à haute adhérence en acier. | 1.000 | 0.00 | 0.00 |
| op00ata010 |  | Pince à ligaturer. | 1.000 | 0.00 | 0.00 |
| op00lla010 |  | Clé à choc. | 1.000 | 0.00 | 0.00 |
| au00auh010 |  | Benne à béton. | 1.000 | 0.00 | 0.00 |
| au00auh040 |  | Vibreur de béton, électrique. | 1.000 | 0.00 | 0.00 |
| mo047 | h | Compagnon professionnel III/CP2 charpentier métal. (main-d'œuvre) | 0.120 | 30.72 | 3.69 |
| mo094 | h | Ouvrier professionnel II/OP charpentier métal. (main-d'œuvre) | 0.240 | 27.32 | 6.56 |
| mo043 | h | Compagnon professionnel III/CP2 ferrailleur. (main-d'œuvre) | 0.097 | 30.72 | 2.98 |
| mo090 | h | Ouvrier professionnel II/OP ferrailleur. (main-d'œuvre) | 0.085 | 27.32 | 2.32 |
| mo045 | h | Compagnon professionnel III/CP2 bétonneur. (main-d'œuvre) | 0.014 | 30.72 | 0.43 |
| mo092 | h | Ouvrier professionnel II/OP bétonneur. (main-d'œuvre) | 0.056 | 27.32 | 1.53 |
| % | % | Frais de chantier des unités d'ouvrage | 2 % | 92.71 | 1.85 |
|  |  | Coûts directs |  |  | 94.56 |
