# Plancher en bois

- Propriété du fichier: CYPE INGENIEROS, S.A.
- Format: FIEBDC-3/2002
- Devise: EUR
- Coûts indirects: 3.00 %
- Frais généraux: 13.00 %
- Bénéfice: 6.00 %
- TVA: 20.00 %

## G Structure et gros oeuvre

### GP Planchers

#### GPO Bois

**GPO010** m² Plancher en bois.
Plancher traditionnel avec un entraxe de 40 cm, composé de poutrelles en bois lamellé-collé homogène de sapin rouge (Picea abies) provenant de France, de 33 mm d'épaisseur des lames, de 80x100 mm de section, classe résistante GL-24h et classe E1 en émission de formaldéhyde selon NF EN 14080; pour classe d'emploi 1 selon NF EN 335, avec protection face aux agents biotiques qui correspondent à la classe de pénétration NP1 selon NF EN 351-1, avec finition brossée; et platelage apparent en planches en bois de mélèze d'Europe (Larix decidua) sans défauts, avec bords à rainure et languette, de 90 mm de largeur et 22 mm d'épaisseur. Comprend le fil de fer à lier, les séparateurs, les éléments d'attache des poutrelles et les chaînages périphériques des étages et des ouvertures.
Inclut: Préparation du périmètre d'appui des poutrelles. Implantation et mise en place à sec des poutrelles. Nivellement. Appui et fixation des panneaux. Vérification finale de l'aplomb et des niveaux.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt07mel110ca1aa | m³ | Bois lamellé-collé homogène de sapin rouge (Picea abies) provenant de France pour poutrelles, de 33 mm d'épaisseur des lames, de jusqu'à 15 m de longueur, de 80x100 mm de section, classe résistante GL-24h et classe E1 en émission de formaldéhyde selon NF EN 14080; pour classe d'emploi 1 selon NF EN 335, avec protection face aux agents biotiques qui correspondent à la classe de pénétration NP1 selon NF EN 351-1, avec finition brossée. (matériau) | 0.020 | 994.09 | 19.88 |
| mt07mee515aa | m² | Planche en bois de mélèze d'Europe (Larix decidua) sans défauts, avec bords à rainure et languette, de 90 mm de largeur et 22 mm d'épaisseur. (matériau) | 1.050 | 35.00 | 36.75 |
| mt50spa101 | kg | Clous en acier. (matériau) | 0.200 | 1.87 | 0.37 |
| mo048 | h | Compagnon professionnel III/CP2 charpentier bois. (main-d'œuvre) | 2.500 | 30.72 | 76.80 |
| mo095 | h | Ouvrier professionnel II/OP charpentier bois. (main-d'œuvre) | 1.950 | 27.32 | 53.27 |
| % | % | Frais de chantier des unités d'ouvrage | 2 % | 187.07 | 3.74 |
|  |  | Coûts directs |  |  | 190.81 |
