# Panneau structural en bois pour plancher, sur ossature bois

- Propriété du fichier: CYPE INGENIEROS, S.A.
- Format: FIEBDC-3/2002
- Devise: EUR
- Coûts indirects: 3.00 %
- Frais généraux: 13.00 %
- Bénéfice: 6.00 %
- TVA: 20.00 %

## G Structure et gros oeuvre

### GP Planchers

#### GPO Bois

**GPO060** m² Panneau structural en bois pour plancher, sur ossature bois.
Panneaux structuraux OSB 3 de lamelles de bois minces, longues et orientées, bords droits, de 10 mm d'épaisseur, densité 620 kg/m³, fixé avec vis à tête fraisée, d'acier au carbone, pour plancher, sur ossature bois.
Critère d'évaluation économique: Le prix ne comprend pas le revêtement de sol.
Inclut: Implantation des pièces. Fixation des panneaux au support de base.
Critère pour le métré: Surface mesurée selon documentation graphique du Projet.
Critère pour le mémoire: On mesurera la surface réellement exécutée selon les spécifications du Projet.

| Code | U | Désignation | Quantité | Prix | Montant |
|---|---|---|---|---|---|
| mt07tdm030a | m² | Panneau structural OSB 3 de lamelles de bois minces, longues et orientées bords droits, de 10 mm d'épaisseur, densité 620 kg/m³, Euroclasse D-s2, d0 de réaction au feu selon NF EN 13501-1 et classe E1 en émission de formaldéhyde, selon NF EN 300. (matériau) | 1.050 | 8.45 | 8.87 |
| mt07emr118ga | U | Vis à tête fraisée, de 4,5 mm de diamètre et 50 mm de longueur, d'acier au carbone, avec traitement superficiel à base de résine époxy, pour les classes de service 1, 2 et 3 selon NF EN 1995-1-1. (matériau) | 9.000 | 0.18 | 1.62 |
| op00cep010 |  | Varlope. | 1.000 | 0.00 | 0.00 |
| op00cor050 |  | Coupeuse manuelle de bois, à disque. | 1.000 | 0.00 | 0.00 |
| mo048 | h | Compagnon professionnel III/CP2 charpentier bois. (main-d'œuvre) | 0.140 | 30.72 | 4.30 |
| mo095 | h | Ouvrier professionnel II/OP charpentier bois. (main-d'œuvre) | 0.140 | 27.32 | 3.82 |
| % | % | Frais de chantier des unités d'ouvrage | 2 % | 18.61 | 0.37 |
|  |  | Coûts directs |  |  | 18.98 |
