# Murette-guide pour paroi moulée

- Propriété du fichier: CYPE INGENIEROS, S.A.
- Format: FIEBDC-3/2002
- Devise: EUR
- Coûts indirects: 3.00 %
- Frais généraux: 13.00 %
- Bénéfice: 6.00 %
- TVA: 20.00 %

## G Structure et gros oeuvre

### GS Structures enterrées et semi-enterrées

#### GSB Ouvrages de soutènement en BA

**GSB030** m Murette-guide pour paroi moulée.
Double murette-guide, pour paroi moulée, en béton armé de section 70x25 cm; réalisée avec béton C35/45 (XC3(F); D10; S3; Cl 0,2) prêt à l'emploi, et coulage depuis le camion, et acier Fe E 500, avec une quantité approximative de 25 kg/m; montage et démontage du système de coffrage récupérable métallique à deux faces. Comprend le fil de fer à lier, les séparateurs et liquide décoffrant, pour éviter l'adhérence du béton au coffrage.
Critère d'évaluation économique: Le prix comprend le ferraillage de l'armature (coupe, façonnage et assemblage des éléments) en atelier et la pose en coffrage sur site. Le prix comprend la démolition de la murette-guide avec une rétro-pelleteuse équipée d'un brise-roche hydraulique et le chargement mécanique des décombres dans le camion ou la benne.
Inclut: Implantation et tracé des murettes-guides. Montage du système de coffrage. Mise en place de l'armature. Coulage et compactage du béton. Démontage du système de coffrage. Régularisation et nettoyage superficiel du parement visible. Mesure de la longueur de chaque panneau sur les murettes-guides déjà réalisées. Implantation de la cote du fond de la perforation, de l'arase du béton et des armatures. Démolition de l'élément avec une rétro-pelleteuse équipée d'un brise-roche hydraulique. Nettoyage et ramassage des restes. Chargement mécanique des décombres dans le camion ou la benne.
Critère pour le métré: Longueur mesurée aux axes, selon documentation graphique du Projet.
Critère pour le mémoire: On mesurera, à l'axe du mur, la longueur réellement exécutée selon les spécifications du Projet.

| Code | U | Désignation | Quantité | Prix | Montant |
|---|---|---|---|---|---|
| mt08eme040 | m² | Panneaux métalliques de plusieurs dimensions, pour coffrer des éléments en béton. (matériau) | 0.007 | 52.00 | 0.36 |
| mt50spa052b | m | Grosse planche en bois de pin, de 20x7,2 cm. (matériau) | 0.028 | 6.32 | 0.18 |
| mt50spa081a | U | Étai métallique télescopique, allant jusqu'à 3 m de hauteur. (matériau) | 0.018 | 19.25 | 0.35 |
| mt08eme051a | m | Feuillard en acier galvanisé, pour coffrage métallique. (matériau) | 0.140 | 0.29 | 0.04 |
| mt08var050 | kg | Fil de fer galvanisé pour attacher, de 1,30 mm de diamètre. (matériau) | 0.270 | 1.50 | 0.41 |
| mt08var060 | kg | Pointes d'acier de 20x100 mm. (matériau) | 0.140 | 8.75 | 1.23 |
| mt08dba010d | l | Agent démoulant, à base d'huiles spéciales, émulsionnable à l'eau, pour coffrages métalliques, phénoliques ou en bois. (matériau) | 0.042 | 1.80 | 0.08 |
| mt07aco020a | U | Séparateur homologué pour fondations. (matériau) | 3.000 | 0.15 | 0.45 |
| mt07aco050a | kg | Ferraille élaborée en atelier industriel avec barres en acier haute adhérence, Fe E 500, de divers diamètres. (matériau) | 25.000 | 2.62 | 65.50 |
| mt10haf030hOGc | m³ | Béton C35/45 (XC3(F); D10; S3; Cl 0,2), prêt à l'emploi, selon NF EN 206. (matériau) | 0.385 | 159.14 | 61.27 |
| mq01exn020a | h | Rétro-pelleteuse hydraulique sur pneus, de 105 kW. (matériel) | 0.231 | 51.91 | 11.99 |
| mq01ret010 | h | Mini rétro chargeuse sur pneus de 15 kW. (matériel) | 0.108 | 45.86 | 4.95 |
| op00ciz020 |  | Cisaille pour barres à haute adhérence en acier. | 1.000 | 0.00 | 0.00 |
| op00ata010 |  | Pince à ligaturer. | 1.000 | 0.00 | 0.00 |
| au00auh020 |  | Rigole pour le coulage du béton. | 1.000 | 0.00 | 0.00 |
| au00auh040 |  | Vibreur de béton, électrique. | 1.000 | 0.00 | 0.00 |
| mo044 | h | Compagnon professionnel III/CP2 coffreur. (main-d'œuvre) | 0.420 | 30.72 | 12.90 |
| mo091 | h | Ouvrier professionnel II/OP coffreur. (main-d'œuvre) | 0.560 | 27.32 | 15.30 |
| mo043 | h | Compagnon professionnel III/CP2 ferrailleur. (main-d'œuvre) | 0.100 | 30.72 | 3.07 |
| mo090 | h | Ouvrier professionnel II/OP ferrailleur. (main-d'œuvre) | 0.100 | 27.32 | 2.73 |
| mo045 | h | Compagnon professionnel III/CP2 bétonneur. (main-d'œuvre) | 0.027 | 30.72 | 0.83 |
| mo092 | h | Ouvrier professionnel II/OP bétonneur. (main-d'œuvre) | 0.108 | 27.32 | 2.95 |
| mo113 | h | Ouvrier d'exécution I/OE1 construction. (main-d'œuvre) | 0.231 | 24.51 | 5.66 |
| % | % | Frais de chantier des unités d'ouvrage | 2 % | 190.25 | 3.81 |
|  |  | Coûts directs |  |  | 194.06 |
