# Cheville à expansion, mâle, sur élément en béton

- Propriété du fichier: CYPE INGENIEROS, S.A.
- Format: FIEBDC-3/2002
- Devise: EUR
- Coûts indirects: 3.00 %
- Frais généraux: 13.00 %
- Bénéfice: 6.00 %
- TVA: 20.00 %

## G Structure et gros oeuvre

### GX Ancrages

#### GXM Fixations mécaniques

**GXM010** U Cheville à expansion, mâle, sur élément en béton.
Ancrage mécanique par cheville de sécurité à expansion, en acier inoxydable AISI 316, M16x145 35/15, de 16 mm de diamètre et 145 mm de longueur, insérée dans un perçage de 18 mm de diamètre et 120 mm de profondeur minimum, réalisé avec une perceuse avec marteau percuteur et mèche, sur élément fissuré ou non fissuré en béton de 20 N/mm² de résistance caractéristique minimale et 50 N/mm² de résistance caractéristique maximale.
Inclut: Implantation de la position de l'ancrage. Exécution de la perforation. Nettoyage de la poussière résultante. Introduction de l'ancrage. Application du couple de serrage avec une clé dynamométrique. Nettoyage des restes excédants.
Critère pour le métré: Nombre d'unités prévues, selon documentation graphique du Projet.
Critère pour le mémoire: On mesurera le nombre d'unités réellement exécutées selon les spécifications du Projet.

| Code | U | Désignation | Quantité | Prix | Montant |
|---|---|---|---|---|---|
| mt26ahi012dm | U | Cheville de sécurité à expansion, en acier inoxydable AISI 316, M16x145 35/15, de 16 mm de diamètre et 145 mm de longueur, composée de corps avec tête filetée avec marquage de mise en place de couleur rouge, butée pour douille à expansion et base en forme de cône, douille à expansion, écrou et rondelle, pour fixation sur des éléments en béton, fissurés ou non fissurés. (matériau) | 1.000 | 41.15 | 41.15 |
| op00tal010 |  | Perceuse. | 1.000 | 0.00 | 0.00 |
| mo020 | h | Compagnon professionnel III/CP2 construction. (main-d'œuvre) | 0.084 | 29.25 | 2.46 |
| mo112 | h | Ouvrier d'exécution I/OE2 construction. (main-d'œuvre) | 0.084 | 25.31 | 2.13 |
| % | % | Frais de chantier des unités d'ouvrage | 2 % | 45.74 | 0.91 |
|  |  | Coûts directs |  |  | 46.65 |
