# Location d'un échafaudage tubulaire de façade

- Propriété du fichier: CYPE INGENIEROS, S.A.
- Format: FIEBDC-3/2002
- Devise: EUR
- Coûts indirects: 3.00 %
- Frais généraux: 13.00 %
- Bénéfice: 6.00 %
- TVA: 20.00 %

## P Interventions préalables

### PH Équipements pour travaux en hauteur

#### PHE Échafaudages

**PHE010** U Location d'un échafaudage tubulaire de façade.
Location, durant 15 jours calendaires, d'un échafaudage tubulaire normalisé, de type multidirectionnel, jusqu'à 20 m de hauteur maximale de travail, constitué d'une structure tubulaire en acier galvanisé à chaud, de 48,3 mm de diamètre et de 3,2 mm d'épaisseur, sans duplication des éléments verticaux, composé de plateaux de travail de 60 cm de largeur, disposés tous les 2 m de hauteur, d'une échelle intérieure munie d'une trappe, d'un garde-corps arrière avec lisse, sous-lisse et plinthe, et d'un garde-corps avant avec lisse; pour l'exécution de façade de 250 m², en considérant comme surface de façade la résultante du produit de la projection en plan du périmètre ressortant le plus avec la hauteur maximale de travail de l'échafaudage; avec porte-à-faux disposés en un pourcentage moins de 50% de son périmètre et qui ressortent de plus de 30 cm du plan de façade. Comprend le filet flexible, type moustiquaire monofilament, en polyéthylène 100%.
Inclut: Révision périodique pour garantir sa stabilité et les conditions de sécurité.
Critère pour le métré: Nombre d'unités prévues, selon documentation graphique du Projet.
Critère pour le mémoire: Amortissement sous forme de location par jour, selon les conditions définies dans le contrat souscrit avec l'entreprise fournisseur, en considérant un minimum de 250 m² de façade et 15 jours naturels.

| Code | U | Désignation | Quantité | Prix | Montant |
|---|---|---|---|---|---|
| mq13ats010k | U | Location par jour de m² d' échafaudage tubulaire normalisé, de type multidirectionnel, de 20 m de hauteur maximale de travail, constitué de structure tubulaire en acier galvanisé à chaud, de 48,3 mm de diamètre et 3,2 mm d'épaisseur, sans duplication des éléments verticaux, fabriqué en respectant les exigences de qualité requises dans la norme NF EN ISO 9001, selon NF EN 12810 et NF EN 12811; composé de plateformes de travail de 60 cm de largeur, disposées tous les 2 m de hauteur, escalier intérieur muni d'une trappe, garde-corps arrière avec lisse, sous-lisse et plinthe, et garde-corps avant avec lisse; pour exécution de façade avec des porte-à-faux en un pourcentage inférieur à 50% de son périmètre et qui ressortent de plus de 30 cm du plan de façade; y compris filet flexible, type moustiquaire monofilament, en polyéthylène 100%. (matériel) | 3750.000 | 0.15 | 562.50 |
| % | % | Frais de chantier des unités d'ouvrage | 2 % | 562.50 | 11.25 |
|  |  | Coûts directs |  |  | 573.75 |
