# Transport et retrait d'un échafaudage tubulaire de façade

- Propriété du fichier: CYPE INGENIEROS, S.A.
- Format: FIEBDC-3/2002
- Devise: EUR
- Coûts indirects: 3.00 %
- Frais généraux: 13.00 %
- Bénéfice: 6.00 %
- TVA: 20.00 %

## P Interventions préalables

### PH Équipements pour travaux en hauteur

#### PHE Échafaudages

**PHE070** U Transport et retrait d'un échafaudage tubulaire de façade.
Transport et retrait d'un échafaudage tubulaire normalisé, de type multidirectionnel, jusqu'à 20 m de hauteur maximale de travail, constitué d'une structure tubulaire en acier galvanisé à chaud, sans duplication des éléments verticaux et plateaux de travail de 60 cm de largeur; pour l'exécution de façade de 250 m².
Critère pour le métré: Nombre d'unités prévues, selon documentation graphique du Projet.
Critère pour le mémoire: On mesurera le nombre d'unités réellement exécutées selon les spécifications du Projet.

| Code | U | Désignation | Quantité | Prix | Montant |
|---|---|---|---|---|---|
| mq13ats013j | U | Répercussion, par m², de transport au site et retrait d'échafaudage tubulaire normalisé, de type multidirectionnel, de 20 m de hauteur maximale de travail, constitué de structure tubulaire en acier galvanisé à chaud, de 48,3 mm de diamètre et 3,2 mm d'épaisseur, sans duplication des éléments verticaux, fabriqué en respectant les exigences de qualité requises dans la norme NF EN ISO 9001, selon NF EN 12810 et NF EN 12811; composé de plateformes de travail de 60 cm de largeur, disposées tous les 2 m de hauteur, escalier intérieur muni d'une trappe, garde-corps arrière avec lisse, sous-lisse et plinthe, et garde-corps avant avec lisse; pour exécution de façade; y compris filet flexible, type moustiquaire monofilament, en polyéthylène 100%. (matériel) | 250.000 | 2.06 | 515.00 |
| % | % | Frais de chantier des unités d'ouvrage | 2 % | 515.00 | 10.30 |
|  |  | Coûts directs |  |  | 525.30 |
