# Protection des trottoirs et des bordures

- Propriété du fichier: CYPE INGENIEROS, S.A.
- Format: FIEBDC-3/2002
- Devise: EUR
- Coûts indirects: 3.00 %
- Frais généraux: 13.00 %
- Bénéfice: 6.00 %
- TVA: 20.00 %

## P Interventions préalables

### PO Protections temporaires

#### POT Trottoirs et bordures

**POT010** m² Protection des trottoirs et des bordures.
Protection des trottoirs et des bordures existants qui pourraient être affectés par le passage de véhicules pendant les travaux, par extension de la membrane de séparation en polyéthylène, avec une masse surfacique de 230 g/m² et chape en béton massif de 10 cm d'épaisseur, réalisée avec béton C20/25 (X0(F); D10; S2; Cl 1,0) prêt à l'emploi et coulage depuis le camion.
Inclut: Mise en place de membrane de séparation. Implantation des joints de construction et de dilatation. Application des niveaux à l'aide de guides en béton ou de règles. Arrosage de la surface de base. Réalisation des joints de construction et des joints périphériques de dilatation. Coulage et compactage du béton. Séchage du béton. Démolition du revêtement de sol au marteau piqueur. Fragmentation des décombres en pièces maniables. Retrait et stockage des décombres. Nettoyage des restes d'ouvrage. Chargement manuel des décombres dans le camion ou la benne.
Critère pour le métré: Surface mesurée selon documentation graphique du Projet.
Critère pour le mémoire: On mesurera la surface réellement exécutée selon les spécifications du Projet.

| Code | U | Désignation | Quantité | Prix | Montant |
|---|---|---|---|---|---|
| mt16png010e | m² | Film de polyéthylène de 0,25 mm d'épaisseur et 230 g/m² de masse surfacique. (matériau) | 1.100 | 0.51 | 0.56 |
| mt10hmf030m | m³ | Béton massif C20/25 (X0(F); D10; S2; Cl 1,0), prêt à l'emploi, selon NF EN 206. (matériau) | 0.105 | 115.00 | 12.08 |
| mq06vib020 | h | Règle vibrante de 3 m. (matériel) | 0.084 | 5.23 | 0.44 |
| mq05mai030 | h | Marteau pneumatique. (matériel) | 0.150 | 4.57 | 0.69 |
| mq05pdm010a | h | Compresseur portable électrique 2 m³/min de débit. (matériel) | 0.150 | 4.27 | 0.64 |
| au00auh020 |  | Rigole pour le coulage du béton. | 1.000 | 0.00 | 0.00 |
| mo020 | h | Compagnon professionnel III/CP2 construction. (main-d'œuvre) | 0.055 | 29.25 | 1.61 |
| mo113 | h | Ouvrier d'exécution I/OE1 construction. (main-d'œuvre) | 0.155 | 24.51 | 3.80 |
| mo077 | h | Ouvrier professionnel II/OP construction. (main-d'œuvre) | 0.028 | 26.02 | 0.73 |
| mo112 | h | Ouvrier d'exécution I/OE2 construction. (main-d'œuvre) | 0.150 | 25.31 | 3.80 |
| % | % | Frais de chantier des unités d'ouvrage | 2 % | 24.35 | 0.49 |
|  |  | Coûts directs |  |  | 24.84 |
