# Vêtement de protection pour la réalisation de travaux de soudure ou exposés à la chaleur des flammes

- Propriété du fichier: CYPE INGENIEROS, S.A.
- Format: FIEBDC-3/2002
- Devise: EUR
- Coûts indirects: 3.00 %
- Frais généraux: 13.00 %
- Bénéfice: 6.00 %
- TVA: 20.00 %

## S Sécurité et santé

### SI Équipements de protection individuelle

#### SIU Corps (vêtements de protection)

**SIU020** U Vêtement de protection pour la réalisation de travaux de soudure ou exposés à la chaleur des flammes.
Veste de protection pour la réalisation de travaux de soudure, avec propagation limitée de la flamme et résistance à l'électricité, soumis à une température ambiante jusqu'à 100°C, amortissable en 3 utilisations.
Critère pour le métré: Nombre d'unités prévues, selon Plan général de coordination en matière de sécurité et de protection de la santé.
Critère pour le mémoire: On mesurera le nombre d'unités réellement fournies selon spécifications d'Étude ou d'Étude Basique de Sécurité et Santé.

| Code | U | Désignation | Quantité | Prix | Montant |
|---|---|---|---|---|---|
| mt50epu010bc | U | Veste de protection pour la réalisation de travaux de soudure, soumis à une température ambiante jusqu'à 100°C, EPI de catégorie II, selon NF EN ISO 11611, EN 348 et NF EN 340, respectant toutes les réquisitions de sécurité selon le Décret nº 92-765, le Décret nº 92-766 et le Décret nº 92-768, du 29 juillet 1992. (matériau) | 0.330 | 59.64 | 19.68 |
| % | % | Frais de chantier des unités d'ouvrage | 2 % | 19.68 | 0.39 |
|  |  | Coûts directs |  |  | 20.07 |
