# Ensemble d'appareils sanitaires

- Propriété du fichier: CYPE INGENIEROS, S.A.
- Format: FIEBDC-3/2002
- Devise: EUR
- Coûts indirects: 3.00 %
- Frais généraux: 13.00 %
- Bénéfice: 6.00 %
- TVA: 20.00 %

## T Équipements techniques

### TB Équipements sanitaires

#### TBS Salle de bain

**TBS010** U Ensemble d'appareils sanitaires.
Ensemble d'appareils sanitaires pour toilettes constitué de: lavabo en porcelaine sanitaire, avec colonne, gamme basique, couleur blanche, de 520x410 mm; WC en porcelaine sanitaire, indépendante, avec sortie orientable pour connexion horizontale, gamme basique, blanche, de 485x385 mm, avec lunette et abattant laqués. Comprend les bondes, les vannes de régulation, les flexibles d'alimentation et le scellement avec du silicone.
Inclut: Implantation. Mise en place et fixation des appareils. Montage de la bonde. Connexion au réseau d'évacuation. Montage de la robinetterie. Connexion aux réseaux d'eau froide et chaude. Contrôle de son bon fonctionnement. Scellement des joints.
Critère pour le métré: Nombre d'unités prévues, selon documentation graphique du Projet.
Critère pour le mémoire: On mesurera le nombre d'unités réellement mises en place selon les spécifications du Projet.

| Code | U | Désignation | Quantité | Prix | Montant |
|---|---|---|---|---|---|
| mt30lps010aa | U | Lavabo en porcelaine sanitaire, avec colonne, gamme basique, couleur blanche, de 520x410 mm, avec jeu de fixation. (matériau) | 1.000 | 104.43 | 104.43 |
| mt30ips020bb | U | WC en porcelaine sanitaire, indépendante, avec sortie orientable pour connexion horizontale, gamme basique, blanche, de 485x385 mm, avec lunette et abattant laqués, selon NF EN 997. (matériau) | 1.000 | 178.31 | 178.31 |
| mt30ips025c | U | Chasse d'eau légère à encastrer dans un mur en maçonnerie, avec ancrages, vanne de régulation de 1/2" prémontée, mécanisme de rinçage de 3/6 litres et éléments de connexion à l'alimentation et à l'évacuation, pour WC sur pied. (matériau) | 1.000 | 225.60 | 225.60 |
| mt30ips030a | U | Bouton-poussoir mécanique à double actionnement, avec enjoliveur, pour chasse d'eau encastrée. (matériau) | 1.000 | 32.00 | 32.00 |
| mt30ips005 | U | Protecteur en silicone, pour WC. (matériau) | 1.000 | 32.80 | 32.80 |
| mt36www005b | U | Accouplement à la paroi accoudé au plafond, en PVC, série B, couleur blanche, pour l'évacuation des eaux usées (à basse et haute température) à l'intérieur des bâtiments, lien mixte de 1 1/4"x40 mm de diamètre, selon NF EN 1329-1, avec vanne d'écoulement. (matériau) | 1.000 | 10.95 | 10.95 |
| mt30www005 | U | Cartouche de 300 ml de silicone acide monocomposant, fongicide, pour le scellement des joints en milieux humides. (matériau) | 0.024 | 7.50 | 0.18 |
| op00tal010 |  | Perceuse. | 1.000 | 0.00 | 0.00 |
| op00ato010 |  | Tournevis. | 1.000 | 0.00 | 0.00 |
| mo008 | h | Compagnon professionnel III/CP2 plombier. (main-d'œuvre) | 2.160 | 30.20 | 65.23 |
| mo107 | h | Ouvrier professionnel II/OP plombier. (main-d'œuvre) | 1.440 | 25.99 | 37.43 |
| % | % | Frais de chantier des unités d'ouvrage | 2 % | 686.93 | 13.74 |
|  |  | Coûts directs |  |  | 700.67 |
