# Chaudière pour la combustion de plaquettes de bois

- Propriété du fichier: CYPE INGENIEROS, S.A.
- Format: FIEBDC-3/2002
- Devise: EUR
- Coûts indirects: 3.00 %
- Frais généraux: 13.00 %
- Bénéfice: 6.00 %
- TVA: 20.00 %

## T Équipements techniques

### TC ECS et chauffage

#### TCB Biomasse

**TCB020** U Chaudière pour la combustion de plaquettes de bois.
Chaudière pour la combustion de plaquettes, puissance nominale de 69,6 à 249 kW, avec corps en acier soudé et testé à pression, de 1911x1116x1906 mm, isolation intérieure, chambre de combustion avec grille mobile avec système automatique de nettoyage par grille basculante, échangeur de chaleur à tubes verticaux avec mécanisme de nettoyage automatique, système de ramassage et d'extraction des cendres du module de combustion et réservoir à cendres extractible, contrôle de la combustion par sonde intégrée, système de commande intégré avec écran tactile, pour le contrôle de la combustion, du ballon d'E.C.S., du ballon tampon et de la vanne mélangeuse pour un chauffage rapide du circuit de chauffage, moteur introducteur triphasé, à 400 V, pour stockage intermédiaire de chaudière Firematic, base d'appui antivibrations, système d'élévation de la température de retour au-dessus de 55°C, composé de vanne motorisée à 3 voies de 65 mm de diamètre et pompe de circulation, système d'extraction des cendres avec transporteur hélicoïdal sans fin flexible, récupérateur de cendres en acier galvanisé, de 240 litres, pour système d'extraction des cendres avec transporteur hélicoïdal sans fin flexible, régulateur de tirage de 250 mm de diamètre, avec clapet coupe-feu, connexion antivibration pour conduit de fumées de 250 mm de diamètre, limiteur thermique de sécurité, réglé à 95°C, sans inclure le conduit pour l'évacuation des produits de la combustion. Totalement montée, connectée et mise en marche par l'entreprise installatrice pour le contrôle de son bon fonctionnement.
Inclut: Implantation. Présentation des éléments. Montage de la chaudière et de ses accessoires. Connecté aux réseaux de conduction d'eau, d'assainissement et électrique, et au conduit d'évacuation des produits de la combustion. Mise en marche.
Critère pour le métré: Nombre d'unités prévues, selon documentation graphique du Projet.
Critère pour le mémoire: On mesurera le nombre d'unités réellement exécutées selon les spécifications du Projet.

| Code | U | Désignation | Quantité | Prix | Montant |
|---|---|---|---|---|---|
| mt38cbh018ajj | U | Chaudière pour la combustion de plaquettes, puissance nominale de 69,6 à 249 kW, avec corps en acier soudé et testé à pression, de 1911x1116x1906 mm, isolation intérieure, chambre de combustion avec grille mobile avec système automatique de nettoyage par grille basculante, échangeur de chaleur à tubes verticaux avec mécanisme de nettoyage automatique, système de ramassage et d'extraction des cendres du module de combustion et réservoir à cendres extractible, contrôle de la combustion par sonde intégrée, système de commande intégré avec écran tactile, pour le contrôle de la combustion, du ballon d'E.C.S., du ballon tampon et de la vanne mélangeuse pour un chauffage rapide du circuit de chauffage. (matériau) | 1.000 | 42278.93 | 42278.93 |
| mt38cbh084a | U | Moteur introducteur triphasé, à 400 V, pour stockage intermédiaire de chaudière Firematic. (matériau) | 1.000 | 1574.63 | 1574.63 |
| mt38cbh099e | U | Base d'appui antivibrations, pour chaudière. (matériau) | 1.000 | 174.53 | 174.53 |
| mt38cbh097a | U | Limiteur thermique de sécurité, réglé à 95°C, constitué de vanne et sonde de température. (matériau) | 1.000 | 79.95 | 79.95 |
| mt38cbh320d | U | Système d'extraction des cendres avec transporteur hélicoïdal sans fin flexible, constitué de tube de 3048 mm de longueur, en acier inoxydable, avec deux courbes, vis sans fin flexible, moteur de vidange, poteau et tête de transfert des cendres. (matériau) | 1.000 | 2616.90 | 2616.90 |
| mt38cbh321a | U | Récupérateur de cendres en acier galvanisé, de 240 litres, pour système d'extraction des cendres avec transporteur hélicoïdal sans fin flexible, avec ouverture par la partie supérieure. (matériau) | 1.000 | 944.78 | 944.78 |
| mt38cbh085gga | U | Système d'élévation de la température de retour au-dessus de 55°C, composé de vanne motorisée à 3 voies de 65 mm de diamètre et pompe de circulation, pour éviter les condensations et les dépositions de suie à l'intérieur de la chaudière. (matériau) | 1.000 | 3181.43 | 3181.43 |
| mt38cbh091e | U | Connexion antivibration pour conduit de fumées de 250 mm de diamètre. (matériau) | 1.000 | 313.95 | 313.95 |
| mt38cbh096e | U | Régulateur de tirage de 250 mm de diamètre, avec clapet coupe-feu, pour chaudière. (matériau) | 1.000 | 341.25 | 341.25 |
| mt38cbh322a | U | Montage de système d'extraction des cendres avec transporteur hélicoïdal sans fin flexible. (matériau) | 1.000 | 151.13 | 151.13 |
| mt38cbh102d | U | Supervision et direction de la procédure d'assemblage et connexion interne de chaudière à biomasse. (matériau) | 1.000 | 1425.45 | 1425.45 |
| mt38cbh103d | U | Assemblage et connexion interne de chaudière à biomasse. (matériau) | 1.000 | 2632.50 | 2632.50 |
| mt38cbh100b | U | Mise en marche et formation au maniement de chaudière à biomasse. (matériau) | 1.000 | 349.05 | 349.05 |
| mo004 | h | Compagnon professionnel III/CP2 chauffagiste. (main-d'œuvre) | 6.000 | 30.20 | 181.20 |
| mo103 | h | Ouvrier professionnel II/OP chauffagiste. (main-d'œuvre) | 6.000 | 25.99 | 155.94 |
| % | % | Frais de chantier des unités d'ouvrage | 2 % | 56401.62 | 1128.03 |
|  |  | Coûts directs |  |  | 57529.65 |
