# Chaudière pour la combustion de plaquettes de bois

- Propriété du fichier: CYPE INGENIEROS, S.A.
- Format: FIEBDC-3/2002
- Devise: EUR
- Coûts indirects: 3.00 %
- Frais généraux: 13.00 %
- Bénéfice: 6.00 %
- TVA: 20.00 %

## T Équipements techniques

### TC ECS et chauffage

#### TCB Biomasse

**TCB020** U Chaudière pour la combustion de plaquettes de bois.
Chaudière pour la combustion de plaquettes et granulés, puissance nominale de 150 à 500 kW, avec corps en acier soudé et testé à pression, de 1977x1735x4485 mm, isolation intérieure, double alimentateur à entrée motorisée, chambre de combustion avec système automatique de nettoyage du brûleur par plateau vibratoire, échangeur de chaleur à tubes verticaux avec mécanisme de nettoyage automatique, système de ramassage et d'extraction des cendres du module de combustion, système de grille mobile avec nettoyage automatique, système motorisé avec bande de récupération et réservoir, contrôle de la combustion par sonde intégrée, système de commande intégré avec écran LCD, pour le contrôle de la combustion, du ballon d'E.C.S., du ballon tampon, du système d'élévation de la température de retour et de la vanne mélangeuse pour un chauffage rapide du circuit de chauffage, base d'appui antivibrations, réservoir pour cendres de la combustion, système de dépuration des gaz provenant de la combustion, réservoir pour cendres du filtre cyclonique pour dépoussiérage des fumées, base d'appui antivibrations pour le filtre cyclonique pour dépoussiérage des fumées, système d'élévation de la température de retour au-dessus de 55°C, composé de vanne motorisée à 3 voies de 100 mm de diamètre et pompe de circulation, limiteur thermique de sécurité, réglé à 108°C, sans inclure le conduit pour l'évacuation des produits de la combustion. Totalement montée, connectée et mise en marche par l'entreprise installatrice pour le contrôle de son bon fonctionnement.
Inclut: Implantation. Présentation des éléments. Montage de la chaudière et de ses accessoires. Connecté aux réseaux de conduction d'eau, d'assainissement et électrique, et au conduit d'évacuation des produits de la combustion. Mise en marche.
Critère pour le métré: Nombre d'unités prévues, selon documentation graphique du Projet.
Critère pour le mémoire: On mesurera le nombre d'unités réellement exécutées selon les spécifications du Projet.

| Code | U | Désignation | Quantité | Prix | Montant |
|---|---|---|---|---|---|
| mt38cbh005aa | U | Chaudière pour la combustion de plaquettes et granulés, puissance nominale de 150 à 500 kW, avec corps en acier soudé et testé à pression, de 1977x1735x4485 mm, isolation intérieure, double alimentateur à entrée motorisée, chambre de combustion avec système automatique de nettoyage du brûleur par plateau vibratoire, échangeur de chaleur à tubes verticaux avec mécanisme de nettoyage automatique, système de ramassage et d'extraction des cendres du module de combustion, système de grille mobile avec nettoyage automatique, système motorisé avec bande de récupération et réservoir, contrôle de la combustion par sonde intégrée, système de commande intégré avec écran LCD, pour le contrôle de la combustion, du ballon d'E.C.S., du ballon tampon, du système d'élévation de la température de retour et de la vanne mélangeuse pour un chauffage rapide du circuit de chauffage. (matériau) | 1.000 | 78721.50 | 78721.50 |
| mt38cbh099g | U | Base d'appui antivibrations, pour chaudière. (matériau) | 1.000 | 288.60 | 288.60 |
| mt38cbh097b | U | Limiteur thermique de sécurité, réglé à 108°C, constitué de vanne et sonde de température. (matériau) | 1.000 | 95.55 | 95.55 |
| mt38cbh017a | U | Système de dépuration des gaz provenant de la combustion, constitué de filtre cyclonique, ventilateur extracteur, carénage avec isolant et connexions antivibration, pour chaudière à biomasse. (matériau) | 1.000 | 6015.75 | 6015.75 |
| mt38cbh125a | U | Base d'appui antivibrations pour le filtre cyclonique pour dépoussiérage des fumées. (matériau) | 1.000 | 70.20 | 70.20 |
| mt38cbh029a | U | Réservoir pour cendres de la combustion, pour chaudière à biomasse Biofire BioControl. (matériau) | 1.000 | 990.60 | 990.60 |
| mt38cbh028a | U | Réservoir pour cendres du filtre cyclonique pour dépoussiérage des fumées, pour chaudière à biomasse Biofire BioControl. (matériau) | 1.000 | 970.13 | 970.13 |
| mt38cbh085iia | U | Système d'élévation de la température de retour au-dessus de 55°C, composé de vanne motorisée à 3 voies de 100 mm de diamètre et pompe de circulation, pour éviter les condensations et les dépositions de suie à l'intérieur de la chaudière. (matériau) | 1.000 | 5298.15 | 5298.15 |
| mt38cbh102f | U | Supervision et direction de la procédure d'assemblage et connexion interne de chaudière à biomasse. (matériau) | 1.000 | 4095.00 | 4095.00 |
| mt38cbh100f | U | Mise en marche et formation au maniement de chaudière à biomasse. (matériau) | 1.000 | 1182.68 | 1182.68 |
| mo004 | h | Compagnon professionnel III/CP2 chauffagiste. (main-d'œuvre) | 45.000 | 30.20 | 1359.00 |
| mo103 | h | Ouvrier professionnel II/OP chauffagiste. (main-d'œuvre) | 45.000 | 25.99 | 1169.55 |
| % | % | Frais de chantier des unités d'ouvrage | 2 % | 100256.71 | 2005.13 |
|  |  | Coûts directs |  |  | 102261.84 |
