# Système de chauffage et de rafraîchissement par plancher rayonnant, avec couche de mortier

- Propriété du fichier: CYPE INGENIEROS, S.A.
- Format: FIEBDC-3/2002
- Devise: EUR
- Coûts indirects: 3.00 %
- Frais généraux: 13.00 %
- Bénéfice: 6.00 %
- TVA: 20.00 %

## T Équipements techniques

### TC ECS et chauffage

#### TCM Émetteurs à eau

**TCM090** m² Système de chauffage et de rafraîchissement par plancher rayonnant, avec couche de mortier.
Système de chauffage par plancher rayonnant, composé de: film de polyéthylène, bande en mousse de polyéthylène (PE), de 150x10 mm, dalle guide-tubes isolante en polystyrène expansé (EPS), de 30 kg/m³ de densité, de 1450x850 mm et 13 mm d'épaisseur, tube en polyéthylène réticulé (PE-Xa) avec barrière d'oxygène et couche de protection en polyéthylène (PE) modifié, de 16 mm de diamètre extérieur et 2 mm d'épaisseur, et mortier autonivelant, CA - C25 - F5 selon NF EN 13813, de 50 mm d'épaisseur. Totalement monté, connecté et testé.
Inclut: Préparation et nettoyage de la surface d'appui. Implantation de l'installation. Extension du film de polyéthylène. Fixation du socle périmétrique. Mise en place des dalles. Implantation des tuyaux. Mise en place et fixation des tuyaux. Coulage et extension de la couche de mortier autonivelante.
Critère pour le métré: Surface utile, mesurée selon documentation graphique du Projet.
Critère pour le mémoire: On mesurera la surface réellement exécutée selon les spécifications du Projet.

| Code | U | Désignation | Quantité | Prix | Montant |
|---|---|---|---|---|---|
| mt17peu010a | m² | Film de polyéthylène. (matériau) | 1.000 | 1.61 | 1.61 |
| mt17epu021a | m | Bande en mousse de polyéthylène (PE), de 150x10 mm, avec bandes autoadhésives. (matériau) | 0.600 | 3.17 | 1.90 |
| mt17epu010a | m² | Dalle guide-tubes isolante en polystyrène expansé (EPS), de 30 kg/m³ de densité, de 1450x850 mm et 13 mm d'épaisseur, pas de pose multiple de 5 cm, valide pour tube de 16 et 17 mm de diamètre, avec liaison entre panneaux par recouvrement pour éviter les ponts thermiques et les filtrations de mortier. (matériau) | 1.000 | 19.09 | 19.09 |
| mt37tpu012a | m | Tube en polyéthylène réticulé (PE-Xa) avec barrière d'oxygène et couche de protection en polyéthylène (PE) modifié, de 16 mm de diamètre extérieur et 2 mm d'épaisseur, selon NF EN ISO 15875-2. (matériau) | 5.000 | 2.96 | 14.80 |
| mt09mal025a | m³ | Mortier autonivelant, CA - C25 - F5 selon NF EN 13813, à base de sulfate calcaire, pour épaisseurs de 2,0 à 3,5 cm, utilisé en nivellement des revêtement. (matériau) | 0.050 | 353.08 | 17.65 |
| mt08aaa010a | m³ | Eau. (matériau) | 0.004 | 1.50 | 0.01 |
| mq06pym020 | h | Mélangeuse-pompeuse pour mortiers autonivelants. (matériel) | 0.050 | 10.91 | 0.55 |
| mo004 | h | Compagnon professionnel III/CP2 chauffagiste. (main-d'œuvre) | 0.670 | 30.20 | 20.23 |
| mo103 | h | Ouvrier professionnel II/OP chauffagiste. (main-d'œuvre) | 0.670 | 25.99 | 17.41 |
| mo031 | h | Compagnon professionnel III/CP2 chapiste. (main-d'œuvre) | 0.050 | 29.25 | 1.46 |
| mo069 | h | Ouvrier professionnel II/OP chapiste. (main-d'œuvre) | 0.050 | 26.02 | 1.30 |
| % | % | Frais de chantier des unités d'ouvrage | 2 % | 96.01 | 1.92 |
|  |  | Coûts directs |  |  | 97.93 |
