# Système de chauffage et de rafraîchissement par plancher rayonnant, avec couche de mortier, "SCHLÜTER-SYSTEMS"

- Propriété du fichier: CYPE INGENIEROS, S.A.
- Format: FIEBDC-3/2002
- Devise: EUR
- Coûts indirects: 3.00 %
- Frais généraux: 13.00 %
- Bénéfice: 6.00 %
- TVA: 20.00 %

## T Équipements techniques

### TC ECS et chauffage

#### TCM Émetteurs à eau

**TCM120** m² Système de chauffage et de rafraîchissement par plancher rayonnant, avec couche de mortier, "SCHLÜTER-SYSTEMS".
Système de chauffage par plancher rayonnant Schlüter-BEKOTEC-THERM, de faible hauteur et basse température de départ "SCHLÜTER-SYSTEMS", composé de: bande périphérique en mousse de polyéthylène réticulée à cellules fermées, de 8x80 mm, avec un film de polyéthylène en pied et adhésif pour fixation au parement vertical, modèle Schlüter-BEKOTEC-BRS 808 KSF, profilé en T en mousse de polyuréthane avec pied adhésif, de 60 mm de hauteur et âme de 10 mm de largeur, Schlüter-DILEX-DFP 6/100, film de polyéthylène avec couche d'isolation acoustique de 5 mm d'épaisseur, pour la fixation du guide fixe-tubes, 140x80 cm, modèle Schlüter-BEKOTEC-EN 18 FGTS 5, guide fixe-tubes autoadhésif, pour faciliter la mise en place du tube aux passages des portes et raccordements aux collecteurs, de 80 cm de longueur, avec capacité pour 32 tubes de 10 à 12 mm de diamètre, modèle Schlüter-BEKOTEC-ZRKL 1012, rouleau de ruban adhésif double face, modèle Schlüter-BEKOTEC-BTZDK66, dalle à plots, en polyéthylène de haute résistance à la compression, avec couche d'isolation acoustique de 5 mm d'épaisseur au verso, 140x80 cm, modèle Schlüter-BEKOTEC EN 18 FTS 5, tube en polyéthylène résistant à la température (PE-RT), avec barrière d'oxygène (EVOH), de 12 mm de diamètre extérieur et 1,5 mm d'épaisseur, modèle Schlüter-BEKOTEC-THERM-BTHR 12 RT 70, mortier autonivelant, "SCHLÜTER-SYSTEMS", CA - C20 - F4 selon NF EN 13813, natte imperméabilisante, de désolidarisation et hautement perméable à la vapeur d'eau en polyéthylène avec structure quadrillée, de 3 mm d'épaisseur, Schlüter-DITRA 30M, pose avec un mortier-colle. Totalement monté, connecté et testé.
Inclut: Préparation et nettoyage de la surface d'appui. Implantation de l'installation. Fixation du socle périmétrique. Mise en place des dalles. Implantation des tuyaux. Mise en place et fixation des tuyaux. Coulage et extension de la couche de mortier.
Critère pour le métré: Surface utile, mesurée selon documentation graphique du Projet.
Critère pour le mémoire: On mesurera la surface réellement exécutée selon les spécifications du Projet.

| Code | U | Désignation | Quantité | Prix | Montant |
|---|---|---|---|---|---|
| mt38sch040a | m | Bande périphérique en mousse de polyéthylène réticulée à cellules fermées, de 8x80 mm, avec un film de polyéthylène en pied et adhésif pour fixation au parement vertical, modèle Schlüter-BEKOTEC-BRS 808 KSF "SCHLÜTER-SYSTEMS". (matériau) | 0.600 | 3.14 | 1.88 |
| mt38sch011a | U | Film de polyéthylène avec couche d'isolation acoustique de 5 mm d'épaisseur, pour la fixation du guide fixe-tubes, 140x80 cm, modèle Schlüter-BEKOTEC-EN 18 FGTS 5 "SCHLÜTER-SYSTEMS", pour la mise en place au passage des portes et en sortie de collecteurs. Comprend un ruban adhésif double face pour la liaison sous la dalle à plots Schlüter-BEKOTEC-EN 18 FTS 5. (matériau) | 0.100 | 41.29 | 4.13 |
| mt38sch020b | U | Guide fixe-tubes autoadhésif, pour faciliter la mise en place du tube aux passages des portes et raccordements aux collecteurs, de 80 cm de longueur, avec capacité pour 32 tubes de 10 à 12 mm de diamètre, modèle Schlüter-BEKOTEC-ZRKL 1012 "SCHLÜTER-SYSTEMS", mise en place sur film de polyéthylène. (matériau) | 0.100 | 5.81 | 0.58 |
| mt17sch038a | m² | Dalle à plots, en polyéthylène de haute résistance à la compression, avec couche d'isolation acoustique de 5 mm d'épaisseur au verso, 140x80 cm, modèle Schlüter-BEKOTEC EN 18 FTS 5 "SCHLÜTER-SYSTEMS", pour tube de 12 mm de diamètre, pas de pose multiple de 5 cm, liaison entre plaques par recouvrement d'une rangée de nodules. (matériau) | 1.000 | 29.83 | 29.83 |
| mt17sch041a | U | Rouleau de 66 m de ruban adhésif double face, de 30 mm de largeur et 1 mm d'épaisseur, modèle Schlüter-BEKOTEC-BTZDK66 "SCHLÜTER-SYSTEMS", pour fixation de la dalle à plots au support. (matériau) | 0.015 | 78.93 | 1.18 |
| mt37sch010ii | m | Tube en polyéthylène résistant à la température (PE-RT), avec barrière d'oxygène (EVOH), de 12 mm de diamètre extérieur et 1,5 mm d'épaisseur, modèle Schlüter-BEKOTEC-THERM-BTHR 12 RT 70 "SCHLÜTER-SYSTEMS", fourni en rouleaux de 70 m de longueur. (matériau) | 20.000 | 1.94 | 38.80 |
| mt09mal020a | m³ | Mortier autonivelant, CA - C20 - F4 selon NF EN 13813, à base de sulfate calcaire, pour épaisseurs de 2,5 à 7,0 cm, utilisé en nivellement des revêtement. (matériau) | 0.020 | 259.96 | 5.20 |
| mt08aaa010a | m³ | Eau. (matériau) | 0.004 | 1.50 | 0.01 |
| mt15res300d | m² | Natte imperméabilisante, de désolidarisation et hautement perméable à la vapeur d'eau en polyéthylène avec structure quadrillée, de 3 mm d'épaisseur, Schlüter-DITRA 30M "SCHLÜTER-SYSTEMS", revêtue de géotextile non tissé sur une de ses faces, fournie en rouleaux de 30 m de longueur. (matériau) | 1.000 | 19.21 | 19.21 |
| mt09mcr010 | kg | Mortier-colle exclusivement pour intérieurs et apte pour chauffage par plancher rayonnant. (matériau) | 2.000 | 0.22 | 0.44 |
| mq06pym020 | h | Mélangeuse-pompeuse pour mortiers autonivelants. (matériel) | 0.050 | 10.91 | 0.55 |
| mo004 | h | Compagnon professionnel III/CP2 chauffagiste. (main-d'œuvre) | 0.670 | 30.20 | 20.23 |
| mo103 | h | Ouvrier professionnel II/OP chauffagiste. (main-d'œuvre) | 0.670 | 25.99 | 17.41 |
| mo031 | h | Compagnon professionnel III/CP2 chapiste. (main-d'œuvre) | 0.050 | 29.25 | 1.46 |
| mo069 | h | Ouvrier professionnel II/OP chapiste. (main-d'œuvre) | 0.050 | 26.02 | 1.30 |
| % | % | Frais de chantier des unités d'ouvrage | 2 % | 142.21 | 2.84 |
|  |  | Coûts directs |  |  | 145.05 |
