# Conduit de chute à paroi simple en acier inoxydable

- Propriété du fichier: CYPE INGENIEROS, S.A.
- Format: FIEBDC-3/2002
- Devise: EUR
- Coûts indirects: 3.00 %
- Frais généraux: 13.00 %
- Bénéfice: 6.00 %
- TVA: 20.00 %

## T Équipements techniques

### TD Équipements pour cuisines et buanderies

#### TDH Conduits de chute pour déchargement de linge sale ou de résidus, mis en sac

**TDH010** m Conduit de chute à paroi simple en acier inoxydable.
Conduit de chute pour déchargement de linge sale ou de résidus, mis en sac, constitué de tube à paroi simple d'acier inoxydable AISI 304, de 550 mm de diamètre intérieur. Comprend les accessoires et le matériau auxiliaire pour le montage et la fixation à l'ouvrage.
Critère d'évaluation économique: Le prix ne comprend pas les portes d'entrée.
Inclut: Implantation. Présentation des tuyaux et des accessoires. Fixation des produits complémentaires pour le montage et la fixation à l'ouvrage. Montage. Connexion et contrôle de son bon fonctionnement.
Critère pour le métré: Longueur mesurée selon documentation graphique du Projet.
Critère pour le mémoire: On mesurera la longueur réellement exécutée selon les spécifications du Projet.

| Code | U | Désignation | Quantité | Prix | Montant |
|---|---|---|---|---|---|
| mt20din301c | U | Matériau auxiliaire pour montage et fixation à l'ouvrage des tubes à paroi simple d'acier inoxydable AISI 304, de 550 mm de diamètre intérieur. (matériau) | 1.000 | 17.70 | 17.70 |
| mt20din300cq | m | Tube à paroi simple d'acier inoxydable AISI 304, de 550 mm de diamètre intérieur, avec le prix augmenté de 80% pour cause d'accessoires. (matériau) | 1.000 | 531.06 | 531.06 |
| mo011 | h | Compagnon professionnel III/CP2 monteur. (main-d'œuvre) | 0.510 | 30.20 | 15.40 |
| mo080 | h | Ouvrier professionnel II/OP monteur. (main-d'œuvre) | 0.510 | 26.02 | 13.27 |
| % | % | Frais de chantier des unités d'ouvrage | 2 % | 577.43 | 11.55 |
|  |  | Coûts directs |  |  | 588.98 |
