# Rail électrifié triphasé

- Propriété du fichier: CYPE INGENIEROS, S.A.
- Format: FIEBDC-3/2002
- Devise: EUR
- Coûts indirects: 3.00 %
- Frais généraux: 13.00 %
- Bénéfice: 6.00 %
- TVA: 20.00 %

## T Équipements techniques

### TE Éclairage

#### TEI Équipements intérieurs

**TEI390** m Rail électrifié triphasé.
Rail électrifié triphasé universel, pour 230/400 V de tension et 16 A d'intensité maximum, constitué de profilé en aluminium extrudé, de 31,5x32,5x1000 mm, de couleur blanche; trois circuits indépendants plus un neutre et un autre de prise de terre; protection IP20 et isolation classe F, avec système de fixation composé de 2 éléments de fixation en acier galvanisé. Installation sur la surface de la paroi. Comprend les chevilles et les vis de fixation.
Inclut: Implantation et tracé. Montage, connexion et contrôle de son bon fonctionnement.
Critère pour le métré: Longueur mesurée selon documentation graphique du Projet.
Critère pour le mémoire: On mesurera la longueur réellement exécutée selon les spécifications du Projet.

| Code | U | Désignation | Quantité | Prix | Montant |
|---|---|---|---|---|---|
| mt34ctl010bb | m | Rail électrifié triphasé universel, pour 230/400 V de tension et 16 A d'intensité maximum, constitué de profilé en aluminium extrudé, de 31,5x32,5x1000 mm, de couleur blanche; trois circuits indépendants plus un neutre et un autre de prise de terre; protection IP20 et isolation classe F, à installer sur la surface du plafond ou de la paroi, ou à suspendre au plafond. (matériau) | 1.000 | 26.03 | 26.03 |
| mt34ctl103a | U | Élément de fixation en acier galvanisé, y compris les chevilles et les vis de fixation. (matériau) | 2.000 | 4.63 | 9.26 |
| mo003 | h | Compagnon professionnel III/CP2 électricien. (main-d'œuvre) | 0.110 | 30.20 | 3.32 |
| mo102 | h | Ouvrier professionnel II/OP électricien. (main-d'œuvre) | 0.110 | 25.99 | 2.86 |
| % | % | Frais de chantier des unités d'ouvrage | 2 % | 41.47 | 0.83 |
|  |  | Coûts directs |  |  | 42.30 |
