# Batterie de compteurs de gaz

- Propriété du fichier: CYPE INGENIEROS, S.A.
- Format: FIEBDC-3/2002
- Devise: EUR
- Coûts indirects: 3.00 %
- Frais généraux: 13.00 %
- Bénéfice: 6.00 %
- TVA: 20.00 %

## T Équipements techniques

### TG Installations de gaz

#### TGC Compteurs

**TGC010** U Batterie de compteurs de gaz.
Batterie pour gaz naturel de tube en cuivre, de pression maximale de service (MOP) supérieur à 0,05 bar et inférieur ou égal à 0,4 bar, pour centralisation dans local technique d'un maximum de 12 compteurs à gaz type G-4 sur quatre colonnes, située au rez-de-chaussée, connectée aux conduites montantes individuelles ascendantes et à l'installation commune. Comprend le collecteur, la prise de pression d'entrée, les vannes d'isolement, les régulateurs du client, les limiteurs de débit, les prises de pression de sortie, les supports et les plaques d'indication de l'étage et de la porte du logement approvisionné.
Critère d'évaluation économique: Le prix ne comprend ni les compteurs ni le local technique.
Inclut: Implantation. Montage, connexion et contrôle de son bon fonctionnement.
Critère pour le métré: Nombre d'unités prévues, selon documentation graphique du Projet.
Critère pour le mémoire: On mesurera le nombre d'unités réellement exécutées selon les spécifications du Projet.

| Code | U | Désignation | Quantité | Prix | Montant |
|---|---|---|---|---|---|
| mt43ccg010u | U | Batterie de tube en cuivre pour centralisation de 12 compteurs de gaz type G-4 sur 4 colonnes, pour gaz naturel, y compris le collecteur, la prise de pression d'entrée, les vannes d'isolement, les régulateurs du client, les limiteurs de débit, les prises de pression de sortie, les supports et les plaques d'indication de l'étage et de la porte du logement approvisionné. (matériau) | 1.000 | 1585.09 | 1585.09 |
| mo010 | h | Compagnon professionnel III/CP2 installateur de gaz. (main-d'œuvre) | 5.400 | 30.20 | 163.08 |
| mo109 | h | Ouvrier professionnel II/OP installateur de gaz. (main-d'œuvre) | 2.700 | 25.99 | 70.17 |
| % | % | Frais de chantier des unités d'ouvrage | 2 % | 1818.34 | 36.37 |
|  |  | Coûts directs |  |  | 1854.71 |
