# Installation intérieure de gaz dans logement individuel

- Propriété du fichier: CYPE INGENIEROS, S.A.
- Format: FIEBDC-3/2002
- Devise: EUR
- Coûts indirects: 3.00 %
- Frais généraux: 13.00 %
- Bénéfice: 6.00 %
- TVA: 20.00 %

## T Équipements techniques

### TG Installations de gaz

#### TGI Installation intérieure

**TGI030** U Installation intérieure de gaz dans logement individuel.
Installation intérieure de gaz en logement individuel, pour raccorder 2 appareils, réalisée avec tuyauterie de cuivre, qui connecte le robinet de logement avec chacun des appareils à gaz, composée des tronçons suivants: tronçon commun de 22 mm de diamètre et 10 m de longueur et 2 ramifications à chaque consommation, de 15 mm de diamètre et 8 m de longueur et de 22 mm de diamètre et 7 m de longueur. Comprend les vannes mâle-mâle de connexion d'appareils pour la coupure d'approvisionnement en gaz, avec pattes et connexions par joint plat, les éléments de fixation, placés via soudure par capillarité.
Critère d'évaluation économique: Le prix ne comprend pas le robinet de logement.
Inclut: Implantation du parcours des tuyauteries et de la situation des vannes. Mise en place et fixation des tubes et des vannes. Montage, connexion et contrôle de son bon fonctionnement.
Critère pour le métré: Nombre d'unités prévues, selon documentation graphique du Projet.
Critère pour le mémoire: On mesurera le nombre d'unités réellement exécutées selon les spécifications du Projet.

| Code | U | Désignation | Quantité | Prix | Montant |
|---|---|---|---|---|---|
| mt43tco010dg | m | Tube en cuivre étiré à froid sans soudure, diamètre D=20/22 mm et 1 mm d'épaisseur, selon NF EN 1057, avec le prix augmenté de 30% pour cause d'accessoires et pièces spéciales. (matériau) | 17.000 | 3.86 | 65.62 |
| mt43tco010bg | m | Tube en cuivre étiré à froid sans soudure, diamètre D=13/15 mm et 1 mm d'épaisseur, selon NF EN 1057, avec le prix augmenté de 30% pour cause d'accessoires et pièces spéciales. (matériau) | 8.000 | 2.60 | 20.80 |
| mt43acv010a | U | Vanne mâle-mâle avec patte et connexions par joint plat, avec filet cylindrique GAS de 3/8" de diamètre, selon NF EN 331. (matériau) | 1.000 | 9.82 | 9.82 |
| mt43acv010c | U | Vanne mâle-mâle avec patte et connexions par joint plat, avec filet cylindrique GAS de 3/4" de diamètre, selon NF EN 331. (matériau) | 1.000 | 10.26 | 10.26 |
| mo010 | h | Compagnon professionnel III/CP2 installateur de gaz. (main-d'œuvre) | 4.450 | 30.20 | 134.39 |
| mo109 | h | Ouvrier professionnel II/OP installateur de gaz. (main-d'œuvre) | 4.450 | 25.99 | 115.66 |
| % | % | Frais de chantier des unités d'ouvrage | 2 % | 356.55 | 7.13 |
|  |  | Coûts directs |  |  | 363.68 |
