# Réseau de distribution d'eau

- Propriété du fichier: CYPE INGENIEROS, S.A.
- Format: FIEBDC-3/2002
- Devise: EUR
- Coûts indirects: 3.00 %
- Frais généraux: 13.00 %
- Bénéfice: 6.00 %
- TVA: 20.00 %

## T Équipements techniques

### TI Protections contre les incendies

#### TIP Systèmes d'approvisionnement en eau

**TIP040** m Réseau de distribution d'eau.
Réseau aérien de distribution d'eau pour l'approvisionnement des équipements, constitué de tuyauterie d'acier noir avec soudure longitudinale, de 2 1/2" DN 65 mm de diamètre, union vissée, non calorifugé, qui démarre de la source d'approvisionnement d'eau jusqu'à chaque équipement d'extinction d'incendies. Comprend le matériau auxiliaire pour le montage et la fixation à l'ouvrage, les accessoires et les pièces spéciales, couche d'impression antioxydante d'au moins 50 microns d'épaisseur, et deux couches d'émail rouge d'au moins 40 microns d'épaisseur chacune.
Inclut: Implantation du parcours de la tuyauterie et de la situation des éléments de fixation. Présentation des tubes. Fixation des produits complémentaires pour le montage et la fixation à l'ouvrage. Grattage et nettoyage des oxydes. Application d'apprêt antioxydant et d'émail. Mise en place des tubes.
Critère pour le métré: Longueur mesurée selon documentation graphique du Projet.
Critère pour le mémoire: On mesurera la longueur réellement exécutée selon les spécifications du Projet.

| Code | U | Désignation | Quantité | Prix | Montant |
|---|---|---|---|---|---|
| mt08tan330h | U | Matériau auxiliaire pour montage et fixation à l'ouvrage des tuyaux en acier, de 2 1/2" DN 65 mm. (matériau) | 1.000 | 1.73 | 1.73 |
| mt08tan010hd | m | Tube en acier noir, avec soudure longitudinale par résistance électrique, série M, de 2 1/2" DN 65 mm de diamètre et 3,6 mm d'épaisseur, selon NF EN 10255, avec le prix augmenté de 15% pour cause d'accessoires et pièces spéciales. (matériau) | 1.000 | 16.61 | 16.61 |
| mt27pfi030 | kg | Apprêt antioxydant avec du polyuréthane. (matériau) | 0.028 | 9.35 | 0.26 |
| mt27ess010e | kg | Émail synthétique, couleur rouge RAL 3000, à appliquer sur surfaces métalliques, aspect brillante. (matériau) | 0.059 | 7.12 | 0.42 |
| mo008 | h | Compagnon professionnel III/CP2 plombier. (main-d'œuvre) | 0.440 | 30.20 | 13.29 |
| mo107 | h | Ouvrier professionnel II/OP plombier. (main-d'œuvre) | 0.491 | 25.99 | 12.76 |
| mo038 | h | Compagnon professionnel III/CP2 peintre. (main-d'œuvre) | 0.102 | 29.25 | 2.98 |
| % | % | Frais de chantier des unités d'ouvrage | 2 % | 48.05 | 0.96 |
|  |  | Coûts directs |  |  | 49.01 |
