# Tableau électrique secondaire pour services généraux

- Propriété du fichier: CYPE INGENIEROS, S.A.
- Format: FIEBDC-3/2002
- Devise: EUR
- Coûts indirects: 3.00 %
- Frais généraux: 13.00 %
- Bénéfice: 6.00 %
- TVA: 20.00 %

## T Équipements techniques

### TL Installations électriques

#### TLI Installations intérieures

**TLI020** U Tableau électrique secondaire pour services généraux.
Tableau électrique secondaire d'ascenseur, constitué d'une boîte encastrable en matériau isolant avec porte opaque, pour l'hébergement des éléments suivants: 1 interrupteur différentiel de 63 A (4P), 1 disjoncteur magnétothermique de 50 A (4P) et d'un collecteur de terre. Totalement monté, connecté et testé.
Inclut: Montage des composants. Identification et connexion des câbles.
Critère pour le métré: Nombre d'unités prévues, selon documentation graphique du Projet.
Critère pour le mémoire: On mesurera le nombre d'unités réellement exécutées selon les spécifications du Projet.

| Code | U | Désignation | Quantité | Prix | Montant |
|---|---|---|---|---|---|
| mt35cgm021dceao | U | Disjoncteur magnétothermique, de 4 modules, tétrapolaire (4P), avec 10 kA de pouvoir de coupure, de 50 A d'intensité nominale, courbe C, y compris les accessoires de montage. Selon NF EN 60947-2. (matériau) | 1.000 | 170.96 | 170.96 |
| mt35cgm031fc | U | Interrupteur différentiel instantané, 4P/63A/30mA, de 4 modules, y compris les accessoires de montage. Selon NF EN 61008-1. (matériau) | 1.000 | 183.19 | 183.19 |
| mt35cgm240a | U | Boîte avec porte opaque, pour abriter un tableau électrique, 1 rangée de 18 modules avec degré de protection IP40 et IK09, double isolation (classe II), autoextinguible avec collecteur de terre inclus couleur blanche RAL 9003. Selon IEC 60439 et IEC 60670-24. (matériau) | 1.000 | 118.20 | 118.20 |
| mo003 | h | Compagnon professionnel III/CP2 électricien. (main-d'œuvre) | 0.840 | 30.20 | 25.37 |
| % | % | Frais de chantier des unités d'ouvrage | 2 % | 497.72 | 9.95 |
|  |  | Coûts directs |  |  | 507.67 |
