# Réseau de distribution pour industrie et secteur tertiaire

- Propriété du fichier: CYPE INGENIEROS, S.A.
- Format: FIEBDC-3/2002
- Devise: EUR
- Coûts indirects: 3.00 %
- Frais généraux: 13.00 %
- Bénéfice: 6.00 %
- TVA: 20.00 %

## T Équipements techniques

### TL Installations électriques

#### TLI Installations intérieures

**TLI040** m Réseau de distribution pour industrie et secteur tertiaire.
Réseau électrique complet de distribution pour industrie et secteur tertiaire, avec, 2 câbles type H07VK 1,5 mm², 1 câble type H07VR 1,5 mm², sa tension assignée étant de 450/750 V, sous tube protecteur en PVC rigide, IRL 3321 de 16 mm de diamètre extérieur, selon NF C 15-100, résistance à la compression 750 N, résistance à l'impact 2 joules, température de travail -5°C jusqu'à 60°C. Comprend les colliers, les éléments de fixation et les accessoires (courbes, manchons, tés, coudes et courbes flexibles). Totalement monté, connecté et testé.
Inclut: Implantation et tracé de la canalisation. Mise en place et fixation du tube. Pose et connexion des câbles.
Critère pour le métré: Longueur mesurée selon documentation graphique du Projet.
Critère pour le mémoire: On mesurera la longueur réellement exécutée selon les spécifications du Projet.

| Code | U | Désignation | Quantité | Prix | Montant |
|---|---|---|---|---|---|
| mt35tpf010ad | m | Tube rigide en PVC, IRL 3321 de 16 mm de diamètre extérieur, selon NF C 15-100, résistance à la compression 750 N, résistance à l'impact 2 joules, température de travail -5°C jusqu'à 60°C, selon NF EN 61386-21, avec le prix augmenté de 30% pour cause d'accessoires et de pièces spéciales. (matériau) | 1.000 | 1.27 | 1.27 |
| mt35cun040ra | m | Câble unipolaire H07V-K, sa tension assignée étant de 450/750 V, réaction au feu classe Eca selon FR EN 50575, avec conducteur multifilaire de cuivre de 1,5 mm² de section, avec isolation de PVC. (matériau) | 2.000 | 0.19 | 0.38 |
| mt35cun405a | m | Câble unipolaire H07V-R, sa tension assignée étant de 450/750 V, réaction au feu classe Eca selon FR EN 50575, avec conducteur unifilaire de cuivre de 1,5 mm² de section, avec isolation de PVC, selon NF C 32-201-3. (matériau) | 1.000 | 0.25 | 0.25 |
| mo003 | h | Compagnon professionnel III/CP2 électricien. (main-d'œuvre) | 0.280 | 30.20 | 8.46 |
| % | % | Frais de chantier des unités d'ouvrage | 2 % | 10.36 | 0.21 |
|  |  | Coûts directs |  |  | 10.57 |
