# Réseau de distribution intérieur pour télécommunication

- Propriété du fichier: CYPE INGENIEROS, S.A.
- Format: FIEBDC-3/2002
- Devise: EUR
- Coûts indirects: 3.00 %
- Frais généraux: 13.00 %
- Bénéfice: 6.00 %
- TVA: 20.00 %

## T Équipements techniques

### TL Installations électriques

#### TLI Installations intérieures

**TLI050** m Réseau de distribution intérieur pour télécommunication.
Réseau de distribution intérieur pour télécommunication avec 1 câble RJ-45 de 1x4 paires, type F/UTP, enveloppe de LSOH, catégorie 6; sous tube courbable en polyoléfine, ICTA 3422 de 25 mm de diamètre extérieur, selon NF C 15-100, résistance à la compression 750 N, résistance à l'impact 6 joules, température de travail -5°C jusqu'à 90°C. Comprend accessoires. Totalement monté, connecté et testé.
Inclut: Implantation et tracé de la canalisation. Mise en place et fixation du tube. Pose et connexion des câbles.
Critère pour le métré: Longueur mesurée selon documentation graphique du Projet.
Critère pour le mémoire: On mesurera la longueur réellement exécutée selon les spécifications du Projet.

| Code | U | Désignation | Quantité | Prix | Montant |
|---|---|---|---|---|---|
| mt35tpf020cd | m | Tube souple en polyoléfine, ICTA 3422 de 25 mm de diamètre extérieur, selon NF C 15-100, résistance à la compression 750 N, résistance à l'impact 6 joules, température de travail -5°C jusqu'à 90°C, selon NF EN 61386-22, avec le prix augmenté de 30% pour cause d'accessoires et de pièces spéciales. (matériau) | 1.000 | 0.79 | 0.79 |
| mt40ctf010eb | m | Câble RJ-45 de 1x4 paires, type F/UTP, enveloppe de LSOH, catégorie 6. (matériau) | 1.000 | 0.80 | 0.80 |
| mo003 | h | Compagnon professionnel III/CP2 électricien. (main-d'œuvre) | 0.108 | 30.20 | 3.26 |
| % | % | Frais de chantier des unités d'ouvrage | 2 % | 4.85 | 0.10 |
|  |  | Coûts directs |  |  | 4.95 |
