# Gaine technique de logement (GTL)

- Propriété du fichier: CYPE INGENIEROS, S.A.
- Format: FIEBDC-3/2002
- Devise: EUR
- Coûts indirects: 3.00 %
- Frais généraux: 13.00 %
- Bénéfice: 6.00 %
- TVA: 20.00 %

## T Équipements techniques

### TL Installations électriques

#### TLI Installations intérieures

**TLI080** U Gaine technique de logement (GTL).
Gaine technique de logement (GTL), composée de: tableau électrique avec 1 rangée de 13 modules, de 250 mm de largeur, 250 mm de hauteur et 103 mm de profondeur; tableau de communication, sans brassage, avec 1 prise TV; et boîte encastrable de 585 mm de hauteur et 300 mm de largeur. Totalement montée, connectée et testée.
Inclut: Implantation. Pose de la boîte d'encastrement. Mise en place de la porte. Montage du tableau électrique. Montage du tableau de communication.
Critère pour le métré: Nombre d'unités prévues, selon documentation graphique du Projet.
Critère pour le mémoire: On mesurera le nombre d'unités réellement exécutées selon les spécifications du Projet.

| Code | U | Désignation | Quantité | Prix | Montant |
|---|---|---|---|---|---|
| mt35atv010a | U | Tableau électrique avec 1 rangée de 13 modules, de 250 mm de largeur, 250 mm de hauteur et 103 mm de profondeur. (matériau) | 1.000 | 37.77 | 37.77 |
| mt35atv060a | U | Tableau de communication, sans brassage, avec 1 prise TV. (matériau) | 1.000 | 108.78 | 108.78 |
| mt35atv020b | U | Boîte encastrable pour gaine technique de logement, de 585 mm de hauteur et 300 mm de largeur. (matériau) | 1.000 | 79.17 | 79.17 |
| mt35atv080 | U | Ensemble de 2 prises 16 A 250 V 2P+T, (système de protection spécifique non compris dans le prix), pour alimenter les produits actifs de communication (matériau) | 1.000 | 26.74 | 26.74 |
| mo003 | h | Compagnon professionnel III/CP2 électricien. (main-d'œuvre) | 2.800 | 30.20 | 84.56 |
| % | % | Frais de chantier des unités d'ouvrage | 2 % | 337.02 | 6.74 |
|  |  | Coûts directs |  |  | 343.76 |
