# Appareillages électriques en multipostes

- Propriété du fichier: CYPE INGENIEROS, S.A.
- Format: FIEBDC-3/2002
- Devise: EUR
- Coûts indirects: 3.00 %
- Frais généraux: 13.00 %
- Bénéfice: 6.00 %
- TVA: 20.00 %

## T Équipements techniques

### TL Installations électriques

#### TLI Installations intérieures

**TLI100** U Appareillages électriques en multipostes.
Bloc de 2 postes de la gamme haute, couleur blanche, composé d'interrupteur unipolaire encastré, gamme haute, avec touche simple de couleur blanche, avec voyant témoin, prise de 16 A 2P+T, encastrée, gamme haute, de couleur blanche, et avec boîte à encastrer dans cloisons sèches. Comprend les accessoires de montage. Totalement monté, connecté et testé. Sans inclure la mise en place de la boîte universelle.
Inclut: Câblage des éléments. Montage de l'équipement.
Critère pour le métré: Nombre d'unités prévues, selon documentation graphique du Projet.
Critère pour le mémoire: On mesurera le nombre d'unités réellement exécutées selon les spécifications du Projet.

| Code | U | Désignation | Quantité | Prix | Montant |
|---|---|---|---|---|---|
| mt33leg370a | U | Plaque deux postes, gamme haute, couleur blanche. (matériau) | 1.000 | 5.11 | 5.11 |
| mt33leg105v | U | Interrupteur unipolaire à encastrer, gamme haute, avec touche simple de couleur blanche, avec voyant témoin, selon EN 60669. (matériau) | 1.000 | 10.57 | 10.57 |
| mt33leg170P | U | Prise de 16 A 2P+T, à encastrer, gamme haute, de couleur blanche, selon NF C 61314. (matériau) | 1.000 | 7.46 | 7.46 |
| mt33leg340b | U | Boîte universelle 2 postes pour ossatures autoportantes de plaques et faux plafonds de plaques. (matériau) | 1.000 | 4.43 | 4.43 |
| mo003 | h | Compagnon professionnel III/CP2 électricien. (main-d'œuvre) | 0.250 | 30.20 | 7.55 |
| % | % | Frais de chantier des unités d'ouvrage | 2 % | 35.12 | 0.70 |
|  |  | Coûts directs |  |  | 35.82 |
