# Surpresseur pour réseau de récupération des eaux pluviales

- Propriété du fichier: CYPE INGENIEROS, S.A.
- Format: FIEBDC-3/2002
- Devise: EUR
- Coûts indirects: 3.00 %
- Frais généraux: 13.00 %
- Bénéfice: 6.00 %
- TVA: 20.00 %

## T Équipements techniques

### TP Installations de distribution de l'eau

#### TPS Réservoirs/surpresseurs

**TPS030** U Surpresseur pour réseau de récupération des eaux pluviales.
Surpresseur pour la récupération des eaux pluviales, avec 2 pompes centrifuges multiétapes, en acier inoxydable, autoaspirantes, alimentation monophasée (230V/50Hz), débit maximum 5 m³/h, hauteur maximale d'impulsion 57 m, hauteur maximale d'aspiration 8 m, pression maximale de travail 8 bar, puissance nominale totale des moteurs 1,1 kW, protection IP41, isolation classe F, châssis en acier laqué avec amortisseurs antivibration, connexion d'impulsion de 1 1/2", vase d'expansion de 8 l, manomètre, connexion d'aspiration de 1 1/4", connexion de réalimentation d'eau potable de 1 1/4", vannes d'isolement, réservoir de réalimentation en eau potable de 150 l avec vanne à flotteur, tableau électrique avec système électronique de contrôle avec écran LCD, vanne magnétique, sonde de pression, sonde de niveau et connexion pour alarme antidébordement. Totalement monté, connecté et mis en marche par l'entreprise installatrice pour la vérification de son bon fonctionnement.
Inclut: Implantation. Mise en place et fixation du surpresseur. Mise en place et fixation des tuyauteries et des accessoires. Connexion. Mise en marche.
Critère pour le métré: Nombre d'unités prévues, selon documentation graphique du Projet.
Critère pour le mémoire: On mesurera le nombre d'unités réellement exécutées selon les spécifications du Projet.

| Code | U | Désignation | Quantité | Prix | Montant |
|---|---|---|---|---|---|
| mt37bcw815a | U | Surpresseur pour la récupération des eaux pluviales, avec 2 pompes centrifuges multiétapes, en acier inoxydable, autoaspirantes, alimentation monophasée (230V/50Hz), débit maximum 5 m³/h, hauteur maximale d'impulsion 57 m, hauteur maximale d'aspiration 8 m, pression maximale de travail 8 bar, puissance nominale totale des moteurs 1,1 kW, protection IP41, isolation classe F, châssis en acier laqué avec amortisseurs antivibration, connexion d'impulsion de 1 1/2", vase d'expansion de 8 l, manomètre, connexion d'aspiration de 1 1/4", connexion de réalimentation d'eau potable de 1 1/4", vannes d'isolement, réservoir de réalimentation en eau potable de 150 l avec vanne à flotteur, tableau électrique avec système électronique de contrôle avec écran LCD, vanne magnétique, sonde de pression, sonde de niveau et connexion pour alarme antidébordement. (matériau) | 1.000 | 5965.50 | 5965.50 |
| mo008 | h | Compagnon professionnel III/CP2 plombier. (main-d'œuvre) | 0.500 | 30.20 | 15.10 |
| mo107 | h | Ouvrier professionnel II/OP plombier. (main-d'œuvre) | 0.250 | 25.99 | 6.50 |
| % | % | Frais de chantier des unités d'ouvrage | 4 % | 5987.10 | 239.48 |
|  |  | Coûts directs |  |  | 6226.58 |
