# Descente visible à l'extérieur du bâtiment pour eaux pluviales

- Propriété du fichier: CYPE INGENIEROS, S.A.
- Format: FIEBDC-3/2002
- Devise: EUR
- Coûts indirects: 3.00 %
- Frais généraux: 13.00 %
- Bénéfice: 6.00 %
- TVA: 20.00 %

## T Équipements techniques

### TQ Installations d'évacuation des eaux usées

#### TQN Colonnes et descentes

**TQN030** m Descente visible à l'extérieur du bâtiment pour eaux pluviales.
Descente circulaire en PVC avec oxyde de titane, de Ø 80 mm, couleur gris clair, pour la récupération des eaux, formée de pièces usinées, avec système de liaison à emboîture et collé via adhésif, placées avec des colliers métalliques, installée à l'extérieur du bâtiment. Comprend le liquide nettoyeur, l'adhésif pour les tubes et les accessoires de PVC, les connexions, les coudes et les pièces spéciales.
Inclut: Implantation du parcours de la descente et de la situation des éléments de fixation. Présentation à sec des tubes. Fixation des produits complémentaires pour le montage et la fixation à l'ouvrage. Montage, connexion et contrôle de son bon fonctionnement.
Critère pour le métré: Longueur mesurée selon documentation graphique du Projet.
Critère pour le mémoire: On mesurera la longueur réellement exécutée selon les spécifications du Projet.

| Code | U | Désignation | Quantité | Prix | Montant |
|---|---|---|---|---|---|
| mt36cap030ac | m | Descente circulaire en PVC avec oxyde de titane, de Ø 80 mm, couleur gris clair, selon NF EN 12200-1, avec le prix augmenté de 10% pour cause de connexions, coudes et pièces spéciales. (matériau) | 1.100 | 6.88 | 7.57 |
| mt36cap031a | U | Collier pour descente circulaire en PVC, de Ø 80 mm, couleur gris clair, selon NF EN 12200-1. (matériau) | 0.500 | 1.45 | 0.73 |
| mt11var009 | l | Liquide nettoyeur pour collage par adhésif de tubes et accessoires en PVC. (matériau) | 0.030 | 37.60 | 1.13 |
| mt11var010 | l | Adhésif pour tubes et accessoires en PVC. (matériau) | 0.015 | 47.92 | 0.72 |
| op00ato010 |  | Tournevis. | 1.000 | 0.00 | 0.00 |
| op00mar010 |  | Marteau. | 1.000 | 0.00 | 0.00 |
| op00tal010 |  | Perceuse. | 1.000 | 0.00 | 0.00 |
| mo008 | h | Compagnon professionnel III/CP2 plombier. (main-d'œuvre) | 0.100 | 30.20 | 3.02 |
| mo107 | h | Ouvrier professionnel II/OP plombier. (main-d'œuvre) | 0.100 | 25.99 | 2.60 |
| % | % | Frais de chantier des unités d'ouvrage | 2 % | 15.77 | 0.32 |
|  |  | Coûts directs |  |  | 16.09 |
